# Descabezado de pilote prefabricado de hormigón armado

- Propiedad del archivo: CYPE INGENIEROS, S.A.
- Formato: FIEBDC-3/2002
- Ámbito geográfico: Chile
- Divisa: CHL
- Costes indirectos: 3.00 %
- Gastos generales: 13.00 %
- Beneficio industrial: 6.00 %
- IVA: 19.00 %

## C Fundaciones

### CP Profundas

#### CPP Pilotes prefabricados

**CPP090** m Descabezado de pilote prefabricado de hormigón armado.
Descabezado de pilote prefabricado de hormigón armado, de 27,5 cm de diámetro, mediante la limpieza y eliminación del hormigón de cabeza del pilote que pueda haber quedado resentido por el golpeo de la maza y no reúna las características mecánicas necesarias, con descabezador hidráulico, y carga de los escombros procedentes del descabezado sobre camión o contenedor.
Incluye: Descabezado. Doblado de armaduras. Limpieza y carga de los escombros procedentes del descabezado sobre camión o contenedor.
Criterio de medición de proyecto: Longitud medida según documentación gráfica de Proyecto, considerando una altura de un metro en cada uno de los pilotes.
Criterio de medición de obra: Se medirá la longitud realmente ejecutada según especificaciones de Proyecto.

| Código | Ud | Descripción | Rendimiento | Precio | Importe |
|---|---|---|---|---|---|
| mq01exn060 | h | Retroexcavadora sobre neumáticos, de 85 kW, equipada con descabezador hidráulico para pilotes. (maquinaria) | 0.102 | 46554.07 | 4748.52 |
| mq01exn010i | h | Miniretroexcavadora sobre neumáticos, de 37,5 kW. (maquinaria) | 0.006 | 32731.09 | 196.39 |
| mo112 | h | Jornal especializado de construcción. (mano de obra) | 0.116 | 6095.47 | 707.07 |
| % | % | Herramientas | 2 % | 5651.98 | 113.04 |
|  |  | Costes directos |  |  | 5765.02 |
