# Demolición de fundación de albañilería

- Propiedad del archivo: CYPE INGENIEROS, S.A.
- Formato: FIEBDC-3/2002
- Ámbito geográfico: Chile
- Divisa: CHL
- Costes indirectos: 3.00 %
- Gastos generales: 13.00 %
- Beneficio industrial: 6.00 %
- IVA: 19.00 %

## D Demoliciones

### DD Fundaciones

#### DDS Superficiales

**DDS020** m³ Demolición de fundación de albañilería.
Demolición de fundación de albañilería de ladrillo cerámico macizo, de más de 1,5 m de profundidad máxima, con martillo neumático y carga manual sobre camión o contenedor.
Incluye: Demolición del elemento. Fragmentación de los escombros en piezas manejables. Retirada y acopio de escombros. Limpieza de los restos de obra. Carga manual de escombros sobre camión o contenedor.
Criterio de medición de proyecto: Volumen medido según documentación gráfica de Proyecto.
Criterio de medición de obra: Se medirá el volumen realmente demolido, medido como diferencia entre los perfiles levantados antes de empezar la demolición y los levantados al finalizarla, aprobados por el director de la ejecución de la obra, según especificaciones de Proyecto.

| Código | Ud | Descripción | Rendimiento | Precio | Importe |
|---|---|---|---|---|---|
| mq05mai030 | h | Martillo neumático. (maquinaria) | 2.000 | 2996.97 | 5993.94 |
| mq05pdm110 | h | Compresor portátil diesel media presión 10 m³/min. (maquinaria) | 1.000 | 5083.10 | 5083.10 |
| mo113 | h | Jornal construcción. (mano de obra) | 2.273 | 5995.15 | 13626.98 |
| mo112 | h | Jornal especializado de construcción. (mano de obra) | 3.979 | 6093.24 | 24245.00 |
| % | % | Herramientas | 2 % | 48949.02 | 978.98 |
|  |  | Costes directos |  |  | 49928.00 |
