# Demolición de cercha de madera

- Propiedad del archivo: CYPE INGENIEROS, S.A.
- Formato: FIEBDC-3/2002
- Ámbito geográfico: Chile
- Divisa: CHL
- Costes indirectos: 3.00 %
- Gastos generales: 13.00 %
- Beneficio industrial: 6.00 %
- IVA: 19.00 %

## D Demoliciones

### DE Estructuras

#### DEM Madera

**DEM120** Ud Demolición de cercha de madera.
Demolición de cercha ligera de madera, de 4 m de luz entre apoyos, con medios manuales y motosierra, y carga manual sobre camión o contenedor.
Criterio de valoración económica: El precio incluye el picado de las entregas de la cercha en los muros de apoyo.
Incluye: Picado de las entregas de la cercha en los muros de apoyo. Demolición del elemento. Fragmentación de los escombros en piezas manejables. Retirada y acopio de escombros. Limpieza de los restos de obra. Carga manual de escombros sobre camión o contenedor.
Criterio de medición de proyecto: Número de unidades previstas, según documentación gráfica de Proyecto.
Criterio de medición de obra: Se medirá el número de unidades realmente demolidas según especificaciones de Proyecto.

| Código | Ud | Descripción | Rendimiento | Precio | Importe |
|---|---|---|---|---|---|
| mq09sie010 | h | Motosierra a gasolina, de 50 cm de espada y 2 kW de potencia. (maquinaria) | 0.600 | 2203.66 | 1322.20 |
| mo020 | h | Maestro 1ª construcción. (mano de obra) | 0.682 | 8324.16 | 5677.08 |
| mo112 | h | Jornal especializado de construcción. (mano de obra) | 0.682 | 6093.24 | 4155.59 |
| mo113 | h | Jornal construcción. (mano de obra) | 1.137 | 5995.15 | 6816.49 |
| % | % | Herramientas | 2 % | 17971.36 | 359.43 |
|  |  | Costes directos |  |  | 18330.79 |
