# Apertura de hueco en hoja exterior de fachada, de albañilería revestida

- Propiedad del archivo: CYPE INGENIEROS, S.A.
- Formato: FIEBDC-3/2002
- Ámbito geográfico: Chile
- Divisa: CHL
- Costes indirectos: 3.00 %
- Gastos generales: 13.00 %
- Beneficio industrial: 6.00 %
- IVA: 19.00 %

## D Demoliciones

### DF Fachadas

#### DFF Albañilerías

**DFF021** m² Apertura de hueco en hoja exterior de fachada, de albañilería revestida.
Apertura de hueco para posterior colocación de la carpintería, en hoja exterior de cerramiento de fachada, de albañilería revestida, formada por bloque de hormigón de 35 cm de espesor, con martillo neumático, sin afectar a la estabilidad de la hoja o de los elementos constructivos contiguos, y carga manual sobre camión o contenedor.
Criterio de valoración económica: El precio incluye el corte previo del contorno del hueco y la demolición del revestimiento, pero no incluye el montaje y desmontaje del apeo del hueco ni la colocación de dinteles.
Incluye: Replanteo del hueco en el paramento. Corte previo del contorno del hueco. Demolición de la albañilería y sus revestimientos. Fragmentación de los escombros en piezas manejables. Retirada y acopio de escombros. Limpieza de los restos de obra. Carga manual de escombros sobre camión o contenedor.
Criterio de medición de proyecto: Superficie medida según documentación gráfica de Proyecto.
Criterio de medición de obra: Se medirá la superficie realmente demolida según especificaciones de Proyecto.

| Código | Ud | Descripción | Rendimiento | Precio | Importe |
|---|---|---|---|---|---|
| mq05mai030 | h | Martillo neumático. (maquinaria) | 0.185 | 2922.16 | 540.60 |
| mq05pdm110 | h | Compresor portátil diesel media presión 10 m³/min. (maquinaria) | 0.185 | 4956.22 | 916.90 |
| op00amo010 |  | Amoladora o radial. | 1.000 | 0.00 | 0.00 |
| mo112 | h | Jornal especializado de construcción. (mano de obra) | 0.210 | 6095.47 | 1280.05 |
| mo113 | h | Jornal construcción. (mano de obra) | 0.226 | 5997.35 | 1355.40 |
| % | % | Herramientas | 2 % | 4092.95 | 81.86 |
|  |  | Costes directos |  |  | 4174.81 |
