# Pilar prefabricado de hormigón armado, imitación madera

- Propiedad del archivo: CYPE INGENIEROS, S.A.
- Formato: FIEBDC-3/2002
- Ámbito geográfico: Chile
- Divisa: CHL
- Costes indirectos: 3.00 %
- Gastos generales: 13.00 %
- Beneficio industrial: 6.00 %
- IVA: 19.00 %

## E Estructuras

### EP Hormigón prefabricado

#### EPS Pilares

**EPS100** Ud Pilar prefabricado de hormigón armado, imitación madera.
Pilar prefabricado de hormigón armado, de 30x30 cm y sección hueca, de 200 cm de altura, con 4 barras de acero de 12 mm de diámetro, acabado imitación madera, con una mano de lasur. Incluso hormigón H25 (20) 20/6, no expuesto a ciclos hielo-deshielo, exposición a sulfatos despreciable, sin requerimiento de permeabilidad, no expuesto a ambientes salinos, docilidad blanda para relleno del pilar.
Incluye: Replanteo de los pilares. Izado y presentación de los pilares mediante grúa. Ajuste a su posición correcta y nivelación. Montaje y desmontaje de apeos complementarios.
Criterio de medición de proyecto: Número de unidades previstas, según documentación gráfica de Proyecto.
Criterio de medición de obra: Se medirá el número de unidades realmente ejecutadas según especificaciones de Proyecto.

| Código | Ud | Descripción | Rendimiento | Precio | Importe |
|---|---|---|---|---|---|
| mt07pha080e | Ud | Pilar prefabricado de hormigón armado, de 30x30 cm y sección hueca, de 200 cm de altura, con 4 barras de acero de 12 mm de diámetro, acabado imitación madera, con una mano de lasur. (material) | 1.000 | 273732.60 | 273732.60 |
| mt10haf090aiem | m³ | Hormigón H25 (20) 20/6, no expuesto a ciclos hielo-deshielo, exposición a sulfatos despreciable, sin requerimiento de permeabilidad, no expuesto a ambientes salinos, docilidad blanda, preparado en central, con cemento grado normal, según NCh 170.Of85 y ACI 318-08. (material) | 0.098 | 60089.09 | 5888.73 |
| mq07gte010a | h | Grúa autopropulsada de brazo telescópico con una capacidad de elevación de 12 t y 20 m de altura máxima de trabajo. (maquinaria) | 0.225 | 35993.08 | 8098.44 |
| mo046 | h | Maestro 1ª montador de estructura prefabricada de hormigón. (mano de obra) | 0.256 | 8662.69 | 2217.65 |
| mo093 | h | Ayudante montador de estructura prefabricada de hormigón. (mano de obra) | 0.512 | 6471.18 | 3313.24 |
| % | % | Herramientas | 2 % | 293250.66 | 5865.01 |
|  |  | Costes directos |  |  | 299115.67 |
