# Dintel prefabricado, de hormigón pretensado, imitación madera

- Propiedad del archivo: CYPE INGENIEROS, S.A.
- Formato: FIEBDC-3/2002
- Ámbito geográfico: Chile
- Divisa: CHL
- Costes indirectos: 3.00 %
- Gastos generales: 13.00 %
- Beneficio industrial: 6.00 %
- IVA: 19.00 %

## F Fachadas y tabiques

### FC Dinteles, cargaderos y cajones de persiana

#### FCH Prefabricados de hormigón

**FCH080** Ud Dintel prefabricado, de hormigón pretensado, imitación madera.
Dintel prefabricado de hormigón pretensado, de 16x19x300 cm, con barras de acero para pretensar, de 5 mm de diámetro, con un momento flector máximo de 30 kN·m, acabado imitación madera, con una mano de lasur, apoyado sobre una capa de mortero de cemento, confeccionado en obra, dosificación 1:5 Incluye: Limpieza y preparación del plano de apoyo. Replanteo y marcado de ejes de apoyo en el hueco de paso. Colocación del dintel.
Criterio de medición de proyecto: Número de unidades previstas, según documentación gráfica de Proyecto.
Criterio de medición de obra: Se medirá el número de unidades realmente ejecutadas según especificaciones de Proyecto.

| Código | Ud | Descripción | Rendimiento | Precio | Importe |
|---|---|---|---|---|---|
| mt20dhp040rb | Ud | Dintel prefabricado de hormigón pretensado, de 16x19x300 cm, con barras de acero para pretensar, de 5 mm de diámetro, con un momento flector máximo de 30 kN·m, acabado imitación madera, con una mano de lasur. (material) | 1.000 | 149396.64 | 149396.64 |
| mt08aaa010a | m³ | Agua. (material) | 0.006 | 919.27 | 5.52 |
| mt01arg005a | t | Arena de cantera, para mortero preparado en obra. (material) | 0.002 | 11852.90 | 23.71 |
| mt08cem000e | kg | Cemento gris en sacos. (material) | 0.300 | 100.14 | 30.04 |
| mq06hor010 | h | Concretera eléctrica con una capacidad de amasado de 160 l. (maquinaria) | 0.005 | 2206.20 | 11.03 |
| mo020 | h | Maestro 1ª construcción. (mano de obra) | 0.227 | 8327.21 | 1890.28 |
| mo113 | h | Jornal construcción. (mano de obra) | 0.409 | 5997.35 | 2452.92 |
| % | % | Herramientas | 2 % | 153810.14 | 3076.20 |
|  |  | Costes directos |  |  | 156886.34 |
