# Anclaje químico en muro de albañilería

- Propiedad del archivo: CYPE INGENIEROS, S.A.
- Formato: FIEBDC-3/2002
- Ámbito geográfico: Chile
- Divisa: CHL
- Costes indirectos: 3.00 %
- Gastos generales: 13.00 %
- Beneficio industrial: 6.00 %
- IVA: 19.00 %

## H Remates y ayudas

### HA Anclajes

#### HAF Sobre albañilería

**HAF020** Ud Anclaje químico en muro de albañilería.
Anclaje químico compuesto por resina y varilla roscada de acero inoxidable A4-70, con tuerca y arandela, de 12 mm de diámetro, para fijación de elemento no estructural a muro de albañilería.
Incluye: Replanteo de la posición del anclaje. Ejecución de la perforación. Limpieza del polvo resultante. Preparación del cartucho. Inyección de la resina. Inserción del elemento de fijación. Aplicación del par de apriete con llave dinamométrica. Limpieza de los restos sobrantes.
Criterio de medición de proyecto: Número de unidades previstas, según documentación gráfica de Proyecto.
Criterio de medición de obra: Se medirá el número de unidades realmente ejecutadas según especificaciones de Proyecto.

| Código | Ud | Descripción | Rendimiento | Precio | Importe |
|---|---|---|---|---|---|
| mt26aaq010f | Ud | Anclaje químico compuesto por resina y varilla roscada de acero inoxidable A4-70, según ISO 3506-1; con tuerca y arandela, de 12 mm de diámetro. (material) | 1.000 | 3198.07 | 3198.07 |
| op00tal010 |  | Taladro. | 1.000 | 0.00 | 0.00 |
| mo113 | h | Jornal construcción. (mano de obra) | 0.043 | 5997.35 | 257.89 |
| % | % | Herramientas | 2 % | 3455.96 | 69.12 |
|  |  | Costes directos |  |  | 3525.08 |
