# Perfil para junta de partición, de acero inoxidable

- Propiedad del archivo: CYPE INGENIEROS, S.A.
- Formato: FIEBDC-3/2002
- Ámbito geográfico: Chile
- Divisa: CHL
- Costes indirectos: 3.00 %
- Gastos generales: 13.00 %
- Beneficio industrial: 6.00 %
- IVA: 19.00 %

## H Remates y ayudas

### HD Perfiles decorativos

#### HDS Perfiles para juntas entre pisos

**HDS050** m Perfil para junta de partición, de acero inoxidable.
Perfil en U para juntas de partición, de acero inoxidable AISI 304, de 12 mm de anchura, 25 mm de altura y 1 mm de espesor.
Incluye: Preparación de la superficie soporte. Replanteo. Corte y preparación. Nivelación. Colocación y fijación. Limpieza final.
Criterio de medición de proyecto: Longitud medida según documentación gráfica de Proyecto. No se ha incrementado la cubicación por roturas y recortes, ya que en la descomposición se ha considerado un 5% más de piezas.
Criterio de medición de obra: Se medirá la longitud realmente ejecutada según especificaciones de Proyecto.

| Código | Ud | Descripción | Rendimiento | Precio | Importe |
|---|---|---|---|---|---|
| mt18jpc090e | m | Perfil en U para juntas de partición, de acero inoxidable AISI 304, de 12 mm de anchura, 25 mm de altura y 1 mm de espesor. (material) | 1.050 | 6220.17 | 6531.18 |
| mo023 | h | Maestro 1ª colocador de piso. (mano de obra) | 0.057 | 8324.16 | 474.48 |
| % | % | Herramientas | 2 % | 7005.66 | 140.11 |
|  |  | Costes directos |  |  | 7145.77 |
