# Corte en estructura de hormigón, mediante equipo de corte con disco de diamante

- Propiedad del archivo: CYPE INGENIEROS, S.A.
- Formato: FIEBDC-3/2002
- Ámbito geográfico: Chile
- Divisa: CHL
- Costes indirectos: 3.00 %
- Gastos generales: 13.00 %
- Beneficio industrial: 6.00 %
- IVA: 19.00 %

## H Remates y ayudas

### HP Cortes y perforaciones

#### HPH En elementos de hormigón

**HPH020** m Corte en estructura de hormigón, mediante equipo de corte con disco de diamante.
Corte por vía seca en muro de hormigón, hasta un espesor máximo de 30 cm, realizado con equipo de corte con disco de diamante.
Incluye: Replanteo de las zonas a cortar. Corte del hormigón. Retirada y acopio de escombros. Limpieza de los restos de obra. Carga manual de escombros sobre camión o contenedor.
Criterio de medición de proyecto: Longitud medida según documentación gráfica de Proyecto.
Criterio de medición de obra: Se medirá la longitud realmente ejecutada según especificaciones de Proyecto.

| Código | Ud | Descripción | Rendimiento | Precio | Importe |
|---|---|---|---|---|---|
| mq06cor010b | h | Equipo para corte de elementos de hormigón, con disco de diamante y soporte, por vía seca. (maquinaria) | 2.000 | 49879.36 | 99758.72 |
| mo113 | h | Jornal construcción. (mano de obra) | 2.273 | 5997.35 | 13631.98 |
| % | % | Herramientas | 2 % | 113390.70 | 2267.81 |
|  |  | Costes directos |  |  | 115658.51 |
