# Pieza de remate de acero galvanizado

- Propiedad del archivo: CYPE INGENIEROS, S.A.
- Formato: FIEBDC-3/2002
- Ámbito geográfico: Chile
- Divisa: CHL
- Costes indirectos: 3.00 %
- Gastos generales: 13.00 %
- Beneficio industrial: 6.00 %
- IVA: 19.00 %

## H Remates y ayudas

### HR Remates de fachada

#### HRA De acero galvanizado

**HRA100** m Pieza de remate de acero galvanizado.
Pieza de remate de lámina plegada de acero galvanizado, espesor 0,8 mm, desarrollo 200 mm y 3 pliegues; colocación con adhesivo bituminoso de aplicación en frío, y sellado de las juntas entre piezas y, en su caso, de las uniones con los muros con sellador adhesivo monocomponente.
Incluye: Replanteo de las piezas. Corte de las piezas. Colocación, aplomado, nivelación y alineación. Resolución de encuentros y de puntos singulares. Sellado de juntas y limpieza.
Criterio de medición de proyecto: Longitud medida según documentación gráfica de Proyecto.
Criterio de medición de obra: Se medirá la longitud realmente ejecutada según especificaciones de Proyecto.

| Código | Ud | Descripción | Rendimiento | Precio | Importe |
|---|---|---|---|---|---|
| mt20wwr010 | kg | Adhesivo bituminoso de aplicación en frío, para láminas metálicas. (material) | 0.200 | 4192.61 | 838.52 |
| mt20rca010hf | m | Pieza de remate de lámina plegada de acero galvanizado, espesor 0,8 mm, desarrollo 200 mm y 3 pliegues. (material) | 1.000 | 3513.03 | 3513.03 |
| mt22www010d | Ud | Cartucho de 290 ml de sellador adhesivo monocomponente, neutro, superelástico, a base de polímero MS, color transparente, con resistencia a la intemperie y a los rayos UV y elongación hasta rotura 750%. (material) | 0.200 | 3426.92 | 685.38 |
| mo018 | h | Maestro 1ª cerrajero. (mano de obra) | 0.114 | 8436.33 | 961.74 |
| mo059 | h | Ayudante cerrajero. (mano de obra) | 0.114 | 6236.65 | 710.98 |
| % | % | Herramientas | 2 % | 6709.65 | 134.19 |
|  |  | Costes directos |  |  | 6843.84 |
