# Moldura de hueco de fachada, prefabricado de hormigón

- Propiedad del archivo: CYPE INGENIEROS, S.A.
- Formato: FIEBDC-3/2002
- Ámbito geográfico: Chile
- Divisa: CHL
- Costes indirectos: 3.00 %
- Gastos generales: 13.00 %
- Beneficio industrial: 6.00 %
- IVA: 19.00 %

## H Remates y ayudas

### HR Remates de fachada

#### HRF Prefabricados de hormigón

**HRF050** m Moldura de hueco de fachada, prefabricado de hormigón.
Moldura de hueco de fachada, prefabricado de hormigón, de color blanco, en piezas de 160x40 mm, con cartela y anclaje metálico de acero inoxidable en su cara inferior; recibido con mortero de cemento, confeccionado en obra, con aditivo hidrófugo, dosificación 1:4; y rejuntado entre piezas y de las uniones con los muros con mortero de juntas especial para prefabricados de hormigón. Incluso protector hidrófugo en base acuosa, para tratamiento superficial hidrofugante.
Incluye: Preparación de la superficie de apoyo. Replanteo de las piezas. Corte de las piezas. Colocación de reglas y plomadas sujetas al muro. Colocación, aplomado, nivelación y alineación de las piezas. Rejuntado y limpieza. Aplicación en dos capas del tratamiento superficial hidrofugante.
Criterio de medición de proyecto: Longitud medida por su mayor desarrollo lineal, según documentación gráfica de Proyecto.
Criterio de medición de obra: Se medirá, por su mayor desarrollo lineal, la longitud realmente ejecutada según especificaciones de Proyecto, incluyendo la longitud que pudiera perderse en ingletes.

| Código | Ud | Descripción | Rendimiento | Precio | Importe |
|---|---|---|---|---|---|
| mt08aaa010a | m³ | Agua. (material) | 0.006 | 919.27 | 5.52 |
| mt01arg005a | t | Arena de cantera, para mortero preparado en obra. (material) | 0.030 | 11852.90 | 355.59 |
| mt08cem000e | kg | Cemento gris en sacos. (material) | 7.600 | 100.14 | 761.06 |
| mt08adt010 | kg | Aditivo hidrófugo para imprimación de morteros u hormigones. (material) | 0.152 | 735.42 | 111.78 |
| mt20rhp010k | m | Moldura de hueco de fachada, prefabricado de hormigón, de color blanco, en piezas de 160x40 mm, con cartela y anclaje metálico de acero inoxidable en su cara inferior. (material) | 1.100 | 16741.68 | 18415.85 |
| mt09mcr235 | kg | Mortero de juntas para prefabricados de hormigón y piedra artificial, compuesto de cemento, áridos, pigmentos y aditivos especiales. (material) | 0.279 | 1484.95 | 414.30 |
| mt28pcs010a | l | Protector hidrófugo en base acuosa, incoloro, autolimpiable, repelente del agua y la suciedad, para tratamiento superficial hidrofugante, para aplicar con brocha sobre superficies de piedra natural o piedra artificial. (material) | 0.200 | 6245.45 | 1249.09 |
| mq06hor010 | h | Concretera eléctrica con una capacidad de amasado de 160 l. (maquinaria) | 0.014 | 2206.20 | 30.89 |
| op00amo010 |  | Amoladora o radial. | 1.000 | 0.00 | 0.00 |
| mo020 | h | Maestro 1ª construcción. (mano de obra) | 0.512 | 8327.21 | 4263.53 |
| mo113 | h | Jornal construcción. (mano de obra) | 0.693 | 5997.35 | 4156.16 |
| % | % | Herramientas | 2 % | 29763.77 | 595.28 |
|  |  | Costes directos |  |  | 30359.05 |
