# Sellado de junta en ambientes húmedos

- Propiedad del archivo: CYPE INGENIEROS, S.A.
- Formato: FIEBDC-3/2002
- Ámbito geográfico: Chile
- Divisa: CHL
- Costes indirectos: 3.00 %
- Gastos generales: 13.00 %
- Beneficio industrial: 6.00 %
- IVA: 19.00 %

## H Remates y ayudas

### HS Sellados

#### HSH Locales húmedos

**HSH010** m Sellado de junta en ambientes húmedos.
Sellado de junta en ambientes húmedos, en artefactos sanitarios, de 10 mm de anchura y 10 mm de profundidad, con silicona acética monocomponente, antimoho, color blanco.
Incluye: Preparación y limpieza de la junta. Sellado. Remates. Limpieza final.
Criterio de medición de proyecto: Longitud medida según documentación gráfica de Proyecto.
Criterio de medición de obra: Se medirá la longitud realmente ejecutada según especificaciones de Proyecto.

| Código | Ud | Descripción | Rendimiento | Precio | Importe |
|---|---|---|---|---|---|
| mt15sja025a | Ud | Cartucho de silicona acética monocomponente, antimoho, color blanco, de 310 ml. (material) | 0.333 | 9092.43 | 3027.78 |
| mo113 | h | Jornal construcción. (mano de obra) | 0.068 | 5995.15 | 407.67 |
| % | % | Herramientas | 2 % | 3435.45 | 68.71 |
|  |  | Costes directos |  |  | 3504.16 |
