# Peldañeado de escalera

- Propiedad del archivo: CYPE INGENIEROS, S.A.
- Formato: FIEBDC-3/2002
- Ámbito geográfico: Chile
- Divisa: CHL
- Costes indirectos: 3.00 %
- Gastos generales: 13.00 %
- Beneficio industrial: 6.00 %
- IVA: 19.00 %

## H Remates y ayudas

### HY Ayudas de albañilería

#### HYO Para oficios

**HYO020** m Peldañeado de escalera.
Peldañeado de escalera con pieza cerámica prefabricada, de 94x28,5x16 cm, recibido con mortero de cemento, confeccionado en obra, dosificación 1:6, sobre la losa o bóveda de escalera, como base para la posterior colocación del acabado de peldaños.
Incluye: Replanteo y trazado del peldañeado en muros. Tendido de cordel entre el primer peldaño y el último. Limpieza y humectación de la losa. Formación del peldañeado.
Criterio de medición de proyecto: Longitud de la arista formada por la huella y la tabica, medida según documentación gráfica de Proyecto.
Criterio de medición de obra: Se medirá, en la arista de intersección entre huella y tabica, la longitud realmente ejecutada según especificaciones de Proyecto.

| Código | Ud | Descripción | Rendimiento | Precio | Importe |
|---|---|---|---|---|---|
| mt20cep010 | Ud | Pieza cerámica prefabricada, de 94x28,5x16 cm, para formación de peldaño. (material) | 1.000 | 4868.75 | 4868.75 |
| mt08aaa010a | m³ | Agua. (material) | 0.006 | 924.20 | 5.55 |
| mt01arg005a | t | Arena de cantera, para mortero preparado en obra. (material) | 0.016 | 11947.94 | 191.17 |
| mt08cem000e | kg | Cemento gris en sacos. (material) | 2.500 | 100.67 | 251.68 |
| mq06hor010 | h | Concretera eléctrica con una capacidad de amasado de 160 l. (maquinaria) | 0.007 | 2262.69 | 15.84 |
| mo020 | h | Maestro 1ª construcción. (mano de obra) | 0.227 | 8689.02 | 1972.41 |
| mo077 | h | Ayudante construcción. (mano de obra) | 0.136 | 6494.86 | 883.30 |
| % | % | Herramientas | 2 % | 8188.70 | 163.77 |
|  |  | Costes directos |  |  | 8352.47 |
