# Adaptador

- Propiedad del archivo: CYPE INGENIEROS, S.A.
- Formato: FIEBDC-3/2002
- Ámbito geográfico: Chile
- Divisa: CHL
- Costes indirectos: 3.00 %
- Gastos generales: 13.00 %
- Beneficio industrial: 6.00 %
- IVA: 19.00 %

## I Instalaciones

### IA Audiovisuales

#### IAA Red de cables coaxiales

**IAA108** Ud Adaptador.
Adaptador acodado con conector hembra, tipo "F", en un extremo y conector macho, tipo "IEC", de 9,5 mm de diámetro, en el otro extremo.
Incluye: Colocación. Conexionado y comprobación de su correcto funcionamiento.
Criterio de medición de proyecto: Número de unidades previstas, según documentación gráfica de Proyecto.
Criterio de medición de obra: Se medirá el número de unidades realmente ejecutadas según especificaciones de Proyecto.

| Código | Ud | Descripción | Rendimiento | Precio | Importe |
|---|---|---|---|---|---|
| mt40irt052a | Ud | Adaptador acodado con conector hembra, tipo "F", en un extremo y conector macho, tipo "IEC", de 9,5 mm de diámetro, en el otro extremo. (material) | 1.000 | 2710.77 | 2710.77 |
| mo001 | h | Maestro 1ª instalador de telecomunicaciones. (mano de obra) | 0.057 | 8553.61 | 487.56 |
| mo056 | h | Ayudante instalador de telecomunicaciones. (mano de obra) | 0.057 | 6210.68 | 354.01 |
| % | % | Herramientas | 2 % | 3552.34 | 71.05 |
|  |  | Costes directos |  |  | 3623.39 |
