# Derivador

- Propiedad del archivo: CYPE INGENIEROS, S.A.
- Formato: FIEBDC-3/2002
- Ámbito geográfico: Chile
- Divisa: CHL
- Costes indirectos: 3.00 %
- Gastos generales: 13.00 %
- Beneficio industrial: 6.00 %
- IVA: 19.00 %

## I Instalaciones

### IA Audiovisuales

#### IAA Red de cables coaxiales

**IAA110** Ud Derivador.
Derivador de 5-1000 MHz, de 4 derivaciones y 11 dB de pérdida de derivación, con conectores tipo "F".
Incluye: Colocación del derivador. Conexionado y comprobación de su correcto funcionamiento.
Criterio de medición de proyecto: Número de unidades previstas, según documentación gráfica de Proyecto.
Criterio de medición de obra: Se medirá el número de unidades realmente ejecutadas según especificaciones de Proyecto.

| Código | Ud | Descripción | Rendimiento | Precio | Importe |
|---|---|---|---|---|---|
| mt40ede005ul | Ud | Derivador de 5-1000 MHz, de 4 derivaciones y 11 dB de pérdida de derivación, con conectores tipo "F". (material) | 1.000 | 9197.55 | 9197.55 |
| mo001 | h | Maestro 1ª instalador de telecomunicaciones. (mano de obra) | 0.114 | 8556.75 | 975.47 |
| mo056 | h | Ayudante instalador de telecomunicaciones. (mano de obra) | 0.114 | 6212.96 | 708.28 |
| % | % | Herramientas | 2 % | 10881.30 | 217.63 |
|  |  | Costes directos |  |  | 11098.93 |
