# Módulo fotovoltaico para integración en edificio

- Propiedad del archivo: CYPE INGENIEROS, S.A.
- Formato: FIEBDC-3/2002
- Ámbito geográfico: Chile
- Divisa: CHL
- Costes indirectos: 3.00 %
- Gastos generales: 13.00 %
- Beneficio industrial: 6.00 %
- IVA: 19.00 %

## I Instalaciones

### IE Eléctricas

#### IEF Solar fotovoltaica

**IEF010** m² Módulo fotovoltaico para integración en edificio.
Módulo solar fotovoltaico de células de silicio monocristalino, para integración arquitectónica en fachada de edificio, potencia máxima (Wp) 100 W, tensión a máxima potencia (Vmp) 18,18 V, intensidad a máxima potencia (Imp) 5,52 A, tensión en circuito abierto (Voc) 22,11 V, intensidad de cortocircuito (Isc) 5,78 A, eficiencia 15,52%, 36 células de 125x125 mm, vidrio exterior templado de 3,2 mm de espesor, capa adhesiva de etilvinilacetato (EVA), capa posterior de vidrio templado de 3,2 mm de espesor, temperatura de trabajo -40°C hasta 85°C, dimensiones 535x1189x7,57 mm, resistencia a la carga del viento 245 kg/m², resistencia a la carga de la nieve 551 kg/m², peso 11,41 kg, con caja de conexiones con diodos, cables polarizados de 4 mm² de sección y 900 mm de longitud y conectores MC4, montaje con ganchos. Incluso accesorios de montaje y material de conexionado eléctrico.
Incluye: Colocación y fijación. Conexionado y comprobación de su correcto funcionamiento.
Criterio de medición de proyecto: Superficie medida según documentación gráfica de Proyecto, sin duplicar esquinas ni encuentros, deduciendo todos los huecos.
Criterio de medición de obra: Se medirá la superficie realmente ejecutada según especificaciones de Proyecto, sin duplicar esquinas ni encuentros, deduciendo todos los huecos.

| Código | Ud | Descripción | Rendimiento | Precio | Importe |
|---|---|---|---|---|---|
| mt35sol320aaa | Ud | Módulo solar fotovoltaico de células de silicio monocristalino, para integración arquitectónica en fachada de edificio, potencia máxima (Wp) 100 W, tensión a máxima potencia (Vmp) 18,18 V, intensidad a máxima potencia (Imp) 5,52 A, tensión en circuito abierto (Voc) 22,11 V, intensidad de cortocircuito (Isc) 5,78 A, eficiencia 15,52%, 36 células de 125x125 mm, vidrio exterior templado de 3,2 mm de espesor, capa adhesiva de etilvinilacetato (EVA), capa posterior de vidrio templado de 3,2 mm de espesor, temperatura de trabajo -40°C hasta 85°C, dimensiones 535x1189x7,57 mm, resistencia a la carga del viento 245 kg/m², resistencia a la carga de la nieve 551 kg/m², peso 11,41 kg, con caja de conexiones con diodos, cables polarizados de 4 mm² de sección y 900 mm de longitud y conectores MC4. (material) | 1.572 | 47817.04 | 75168.39 |
| mt35azi100a | Ud | Repercusión por m² de accesorios de montaje con ganchos de módulo fotovoltaico de fachada. (material) | 1.000 | 30809.95 | 30809.95 |
| mt35azi110 | Ud | Repercusión por m² de material eléctrico para conexión de módulo fotovoltaico de fachada. (material) | 1.000 | 46831.13 | 46831.13 |
| mo003 | h | Maestro 1ª electricista. (mano de obra) | 0.585 | 8929.75 | 5223.90 |
| mo102 | h | Ayudante electricista. (mano de obra) | 0.585 | 6483.02 | 3792.57 |
| % | % | Herramientas | 2 % | 161825.94 | 3236.52 |
|  |  | Costes directos |  |  | 165062.46 |
