# Circuito de recarga de vehículos eléctricos, individual, en garaje de edificio plurifamiliar

- Propiedad del archivo: CYPE INGENIEROS, S.A.
- Formato: FIEBDC-3/2002
- Ámbito geográfico: Chile
- Divisa: CHL
- Costes indirectos: 3.00 %
- Gastos generales: 13.00 %
- Beneficio industrial: 6.00 %
- IVA: 19.00 %

## I Instalaciones

### IE Eléctricas

#### IEI Instalaciones interiores

**IEI021** Ud Circuito de recarga de vehículos eléctricos, individual, en garaje de edificio plurifamiliar.
Circuito monofásico de recarga de vehículos eléctricos, individual, en garaje de edificio plurifamiliar, de 50 m de longitud, para conectar la centralización de medidores o la caja de protección y medida con la estación de recarga de vehículos eléctricos de cada usuario, formado por cables unipolares con conductores de cobre, H07Z1-K (AS) B2ca-s1a,d1,a1 3G6 mm², siendo su tensión asignada de 450/750 V, bajo tubo protector de PVC rígido, blindado, enchufable, de color gris RAL 7035, con IP44, resistencia a la compresión 1250 N, resistencia al impacto 6 julios, de 20 mm de diámetro. Instalación en superficie. Incluso accesorios y elementos de sujeción.
Criterio de valoración económica: El precio no incluye la estación de recarga de vehículos eléctricos.
Incluye: Replanteo y trazado. Colocación y fijación del tubo. Tendido de cables. Conexionado. Comprobación de su correcto funcionamiento.
Criterio de medición de proyecto: Número de unidades previstas, según documentación gráfica de Proyecto.
Criterio de medición de obra: Se medirá el número de unidades realmente ejecutadas según especificaciones de Proyecto.

| Código | Ud | Descripción | Rendimiento | Precio | Importe |
|---|---|---|---|---|---|
| mt35aia220b | m | Tubo rígido de PVC, enchufable, curvable en caliente, de color gris RAL 7035, de 20 mm de diámetro nominal, para canalización fija en superficie. Resistencia a la compresión 1250 N, resistencia al impacto 6 julios, temperatura de trabajo -15°C hasta 90°C, con grado de protección IP44, propiedades eléctricas: aislante, no propagador de la llama. Incluso abrazaderas, elementos de sujeción y accesorios (curvas, manguitos, tes, codos y curvas flexibles). (material) | 50.000 | 3466.74 | 173337.00 |
| mt35cun020d | m | Cable unipolar H07Z1-K (AS), siendo su tensión asignada de 450/750 V, reacción al fuego clase B2ca-s1a,d1,a1 según UNE-EN 50575, con conductor multifilar de cobre clase 5 (-K) de 6 mm² de sección, con aislamiento de compuesto termoplástico a base de poliolefina libre de halógenos con baja emisión de humos y gases corrosivos (Z1). (material) | 150.000 | 1950.89 | 292633.50 |
| op00ato010 |  | Atornillador. | 1.000 | 0.00 | 0.00 |
| op00mar010 |  | Martillo. | 1.000 | 0.00 | 0.00 |
| op00tal010 |  | Taladro. | 1.000 | 0.00 | 0.00 |
| mo003 | h | Maestro 1ª electricista. (mano de obra) | 3.126 | 8553.61 | 26738.58 |
| mo102 | h | Ayudante electricista. (mano de obra) | 3.694 | 6210.68 | 22942.25 |
| % | % | Herramientas | 2 % | 515651.33 | 10313.03 |
|  |  | Costes directos |  |  | 525964.36 |
