# Medidor de agua potable

- Propiedad del archivo: CYPE INGENIEROS, S.A.
- Formato: FIEBDC-3/2002
- Ámbito geográfico: Chile
- Divisa: CHL
- Costes indirectos: 3.00 %
- Gastos generales: 13.00 %
- Beneficio industrial: 6.00 %
- IVA: 19.00 %

## I Instalaciones

### IF Gasfitería

#### IFC Medidores

**IFC090** Ud Medidor de agua potable.
Medidor de agua potable por ultrasonidos, con comunicación vía radio, caudal nominal 40 m³/h, diámetro nominal 65 mm, longitud 200 mm, conexiones embridadas, temperatura máxima 50°C, presión máxima 16 bar, con tapa, batería de alimentación, contrabridas y precinto.
Incluye: Replanteo. Colocación. Conexionado.
Criterio de medición de proyecto: Número de unidades previstas, según documentación gráfica de Proyecto.
Criterio de medición de obra: Se medirá el número de unidades realmente ejecutadas según especificaciones de Proyecto.

| Código | Ud | Descripción | Rendimiento | Precio | Importe |
|---|---|---|---|---|---|
| mt37cic117f | Ud | Medidor de agua potable por ultrasonidos, con comunicación vía radio, caudal nominal 40 m³/h, diámetro nominal 65 mm, longitud 200 mm, conexiones embridadas, temperatura máxima 50°C, presión máxima 16 bar, con tapa, batería de alimentación, contrabridas y precinto. (material) | 1.000 | 847971.66 | 847971.66 |
| mt38www012 | Ud | Material auxiliar para instalaciones de calefacción y A.C.S. (material) | 1.000 | 2376.50 | 2376.50 |
| mo004 | h | Maestro 1ª calefactor. (mano de obra) | 0.932 | 8556.75 | 7974.89 |
| % | % | Herramientas | 2 % | 858323.05 | 17166.46 |
|  |  | Costes directos |  |  | 875489.51 |
