# Boca de carga desplazada

- Propiedad del archivo: CYPE INGENIEROS, S.A.
- Formato: FIEBDC-3/2002
- Ámbito geográfico: Chile
- Divisa: CHL
- Costes indirectos: 3.00 %
- Gastos generales: 13.00 %
- Beneficio industrial: 6.00 %
- IVA: 19.00 %

## I Instalaciones

### IG Gases combustibles

#### IGD Depósitos

**IGD105** Ud Boca de carga desplazada.
Boca de carga desplazada de acero, de 1 1/2" (40 mm) compuesta por valvulería, manómetro y accesorios de conexión, alojada en hornacina con marco y puerta. Incluso material auxiliar para montaje y sujeción a la obra, accesorios y piezas especiales, marco y puerta de registro de poliéster, cerradura de triángulo y lengüetas para candado.
Criterio de valoración económica: El precio no incluye la formación de la hornacina ni la colocación del marco y la puerta.
Incluye: Montaje, conexionado y comprobación de su correcto funcionamiento.
Criterio de medición de proyecto: Número de unidades previstas, según documentación gráfica de Proyecto.
Criterio de medición de obra: Se medirá el número de unidades realmente ejecutadas según especificaciones de Proyecto.

| Código | Ud | Descripción | Rendimiento | Precio | Importe |
|---|---|---|---|---|---|
| mt43acv150 | Ud | Boca de carga de latón con clapeta, con rosca cónica NPT de 1 1/4" de diámetro. (material) | 1.000 | 18912.51 | 18912.51 |
| mt43acv100d | Ud | Llave de esfera de acero inoxidable con mando de palanca, con rosca cilíndrica GAS hembra-hembra de 1 1/2" de diámetro, PN=56 bar. (material) | 2.000 | 120462.97 | 240925.94 |
| mt08tan330f | Ud | Material auxiliar para montaje y sujeción a la obra de las tuberías de acero, de 1 1/2" DN 40 mm. (material) | 0.600 | 588.11 | 352.87 |
| mt08tan010fm | m | Tubo de acero negro, con soldadura longitudinal por resistencia eléctrica, serie M, de 1 1/2" DN 40 mm de diámetro y 3,2 mm de espesor, con el precio incrementado el 60% en concepto de accesorios y piezas especiales. (material) | 0.600 | 7807.67 | 4684.60 |
| mt43acv090a | Ud | Llave de esfera de latón con mando de palanca, con rosca cilíndrica GAS hembra-hembra de 1/4" de diámetro, PN=30 bar, acabado cromado. (material) | 1.000 | 4973.12 | 4973.12 |
| mt43www050 | Ud | Manómetro de acero inoxidable con baño de glicerina y diámetro de esfera de 60 mm, con toma vertical, para montaje roscado de 1/4", escala de presión de 0 a 40 bar. (material) | 1.000 | 7801.85 | 7801.85 |
| mt43acv200 | Ud | Válvula de seguridad de latón, con rosca cónica NPT de 3/4" de diámetro. (material) | 1.000 | 23182.62 | 23182.62 |
| mt43acv250 | Ud | Acoplamiento de latón hembra-macho con tuerca, para boca de carga, con rosca trapezoidal ACME de 1 3/4" de diámetro y rosca cónica NPT de 1" de diámetro. (material) | 1.000 | 14572.73 | 14572.73 |
| mt43www060 | Ud | Marco y puerta de poliéster de 350x485 mm, con cerradura de triángulo y lengüetas para candado. (material) | 1.000 | 29953.51 | 29953.51 |
| mo010 | h | Maestro 1ª instalador de gas. (mano de obra) | 2.273 | 8553.61 | 19442.36 |
| mo109 | h | Ayudante instalador de gas. (mano de obra) | 2.273 | 6210.68 | 14116.88 |
| % | % | Herramientas | 2 % | 378918.99 | 7578.38 |
|  |  | Costes directos |  |  | 386497.37 |
