# Caseta para batería de botellas de gases licuados del petróleo (GLP)

- Propiedad del archivo: CYPE INGENIEROS, S.A.
- Formato: FIEBDC-3/2002
- Ámbito geográfico: Chile
- Divisa: CHL
- Costes indirectos: 3.00 %
- Gastos generales: 13.00 %
- Beneficio industrial: 6.00 %
- IVA: 19.00 %

## I Instalaciones

### IG Gases combustibles

#### IGW Elementos

**IGW100** Ud Caseta para batería de botellas de gases licuados del petróleo (GLP).
Caseta de lámina de acero galvanizado para almacenamiento de batería de 10 botellas (5 de servicio y 5 de reserva), de 35 kg de capacidad unitaria de gases licuados del petróleo (GLP).
Incluye: Replanteo. Colocación de la caseta.
Criterio de medición de proyecto: Número de unidades previstas, según documentación gráfica de Proyecto.
Criterio de medición de obra: Se medirá el número de unidades realmente ejecutadas según especificaciones de Proyecto.

| Código | Ud | Descripción | Rendimiento | Precio | Importe |
|---|---|---|---|---|---|
| mt43bbg060d | Ud | Caseta de lámina de acero galvanizado, de 3900x500x1600 mm, con dos puertas y rejillas de ventilación, para almacenamiento de 10 botellas de gases licuados del petróleo (GLP) (5 de servicio y 5 de reserva), colocadas en línea. (material) | 1.000 | 635829.30 | 635829.30 |
| mo010 | h | Maestro 1ª instalador de gas. (mano de obra) | 2.842 | 8929.75 | 25378.35 |
| mo109 | h | Ayudante instalador de gas. (mano de obra) | 2.842 | 6483.02 | 18424.74 |
| % | % | Herramientas | 2 % | 679632.39 | 13592.65 |
|  |  | Costes directos |  |  | 693225.04 |
