# Central de detección automática de incendios, analógica

- Propiedad del archivo: CYPE INGENIEROS, S.A.
- Formato: FIEBDC-3/2002
- Ámbito geográfico: Chile
- Divisa: CHL
- Costes indirectos: 3.00 %
- Gastos generales: 13.00 %
- Beneficio industrial: 6.00 %
- IVA: 19.00 %

## I Instalaciones

### IO Contra incendios

#### IOD Detección y alarma

**IOD100** Ud Central de detección automática de incendios, analógica.
Central de detección automática de incendios, analógica, multiprocesada, de 1 lazo de detección, de 128 direcciones de capacidad máxima, con caja metálica y tapa de ABS, con módulo de alimentación, rectificador de corriente y cargador de batería, módulo de control con display retroiluminado, leds indicadores de alarma y avería, teclado de membrana de acceso a menú de control y programación, registro histórico de las últimas 1000 incidencias, hasta 1 zonas totalmente programables e interfaz USB para la comunicación de datos, la programación y el mantenimiento remoto, con módulo de supervisión de sirena.
Incluye: Replanteo. Fijación al paramento. Colocación de las baterías. Montaje, conexionado y comprobación de su correcto funcionamiento.
Criterio de medición de proyecto: Número de unidades previstas, según documentación gráfica de Proyecto.
Criterio de medición de obra: Se medirá el número de unidades realmente ejecutadas según especificaciones de Proyecto.

| Código | Ud | Descripción | Rendimiento | Precio | Importe |
|---|---|---|---|---|---|
| mt41pig500a | Ud | Central de detección automática de incendios, analógica, multiprocesada, de 1 lazo de detección, de 128 direcciones de capacidad máxima, con caja metálica y tapa de ABS, con módulo de alimentación, rectificador de corriente y cargador de batería, módulo de control con display retroiluminado, leds indicadores de alarma y avería, teclado de membrana de acceso a menú de control y programación, registro histórico de las últimas 1000 incidencias, hasta 1 zonas totalmente programables e interfaz USB para la comunicación de datos, la programación y el mantenimiento remoto,. (material) | 1.000 | 875467.38 | 875467.38 |
| mt41rte030d | Ud | Batería de 12 V y 7 Ah. (material) | 2.000 | 27392.60 | 54785.20 |
| mt41pig032 | Ud | Módulo de supervisión de sirena o campana. (material) | 1.000 | 8853.18 | 8853.18 |
| mo006 | h | Maestro 1ª instalador de redes y equipos de detección y seguridad. (mano de obra) | 3.524 | 8556.75 | 30153.99 |
| mo105 | h | Ayudante instalador de de redes y equipos de detección y seguridad. (mano de obra) | 3.524 | 6212.96 | 21894.47 |
| % | % | Herramientas | 2 % | 991154.22 | 19823.08 |
|  |  | Costes directos |  |  | 1010977.30 |
