# Montacargas

- Propiedad del archivo: CYPE INGENIEROS, S.A.
- Formato: FIEBDC-3/2002
- Ámbito geográfico: Chile
- Divisa: CHL
- Costes indirectos: 3.00 %
- Gastos generales: 13.00 %
- Beneficio industrial: 6.00 %
- IVA: 19.00 %

## I Instalaciones

### IT Transporte

#### ITC Montacargas

**ITC010** Ud Montacargas.
Montacargas hidráulico para 400 kg, de 5 detenidas (6 m), de 1x1 m de plataforma, con guías y un pistón. Totalmente montado, conexionado y probado.
Incluye: Replanteo. Instalación del montacargas. Conexionado con la red eléctrica.
Criterio de medición de proyecto: Número de unidades previstas, según documentación gráfica de Proyecto.
Criterio de medición de obra: Se medirá el número de unidades realmente ejecutadas según especificaciones de Proyecto.

| Código | Ud | Descripción | Rendimiento | Precio | Importe |
|---|---|---|---|---|---|
| mt39mch010cd | Ud | Montacargas hidráulico para 400 kg, de 5 detenidas (6 m), de 1x1 m de plataforma, con guías y un pistón. (material) | 1.000 | 18139565.83 | 18139565.83 |
| mo016 | h | Maestro 1ª instalador de aparatos elevadores. (mano de obra) | 47.742 | 8553.61 | 408366.45 |
| mo085 | h | Ayudante instalador de aparatos elevadores. (mano de obra) | 47.856 | 6210.68 | 297218.30 |
| % | % | Herramientas | 2 % | 18845150.58 | 376903.01 |
|  |  | Costes directos |  |  | 19222053.59 |
