# Ducto de ventilación de sección rectangular

- Propiedad del archivo: CYPE INGENIEROS, S.A.
- Formato: FIEBDC-3/2002
- Ámbito geográfico: Chile
- Divisa: CHL
- Costes indirectos: 3.00 %
- Gastos generales: 13.00 %
- Beneficio industrial: 6.00 %
- IVA: 19.00 %

## I Instalaciones

### IV Ventilación

#### IVG Ventilación mecánica para garajes

**IVG020** m² Ducto de ventilación de sección rectangular.
Ducto de lámina galvanizada de 1,2 mm de espesor y juntas transversales con vaina deslizante tipo bayoneta. Incluso accesorios de montaje y elementos de fijación.
Incluye: Replanteo del recorrido de los ductos. Marcado y posterior anclaje de los soportes de los ductos. Montaje y fijación de ductos. Conexiones entre la red de ductos y los ventiladores o cajas de ventilación. Comprobación de su correcto funcionamiento.
Criterio de medición de proyecto: Superficie proyectada, según documentación gráfica de Proyecto, calculada como producto del perímetro por la longitud del tramo, medida entre los ejes de los elementos o de los puntos a conectar, sin descontar las piezas especiales.
Criterio de medición de obra: Se medirá la superficie realmente ejecutada según especificaciones de Proyecto.

| Código | Ud | Descripción | Rendimiento | Precio | Importe |
|---|---|---|---|---|---|
| mt42con115g | Ud | Repercusión, por m², de material auxiliar para fijación a la obra de ductos autosoportantes para la distribución de aire en ventilación y climatización. (material) | 1.000 | 2257.65 | 2257.65 |
| mt42con110g | m² | Lámina galvanizada de 1,2 mm de espesor, y juntas transversales con vaina deslizante tipo bayoneta, para la formación de ductos autosoportantes para la distribución de aire en ventilación y climatización. (material) | 1.050 | 15050.94 | 15803.49 |
| mo013 | h | Maestro 1ª instalador de ductos de placa metálica. (mano de obra) | 0.625 | 8929.75 | 5581.09 |
| mo084 | h | Ayudante instalador de ductos de placa metálica. (mano de obra) | 0.625 | 6494.86 | 4059.29 |
| % | % | Herramientas | 2 % | 27701.52 | 554.03 |
|  |  | Costes directos |  |  | 28255.55 |
