# Carpintería de aluminio en ventanales fijos de cerramiento de escaparates

- Propiedad del archivo: CYPE INGENIEROS, S.A.
- Formato: FIEBDC-3/2002
- Ámbito geográfico: Chile
- Divisa: CHL
- Costes indirectos: 3.00 %
- Gastos generales: 13.00 %
- Beneficio industrial: 6.00 %
- IVA: 19.00 %

## L Puertas, ventanas, closets, cerrajería, vidrios y protecciones solares

### LC Carpintería

#### LCL De aluminio

**LCL020** m² Carpintería de aluminio en ventanales fijos de cerramiento de escaparates.
Carpintería de aluminio lacado color blanco, con 60 micras de espesor mínimo de película seca, en ventanales fijos de cerramiento de escaparates de superficie menor de 4 m², formada por marcos, junquillos y accesorios; marca de calidad QUALICOAT, gama básica, con clasificación a la permeabilidad al aire, a la estanqueidad al agua y a la resistencia a la carga del viento, con premarco. Incluso silicona neutra para sellado perimetral de las juntas exterior e interior, entre la carpintería y la obra.
Incluye: Colocación de la carpintería. Sellado de juntas perimetrales.
Criterio de medición de proyecto: Superficie del hueco a cerrar, medida según documentación gráfica de Proyecto.
Criterio de medición de obra: Se medirá, con las dimensiones del hueco, la superficie realmente ejecutada según especificaciones de Proyecto.

| Código | Ud | Descripción | Rendimiento | Precio | Importe |
|---|---|---|---|---|---|
| mt25pem015k | m | Premarco de aluminio, ensamblado mediante escuadras y con patillas de anclaje para la fijación al paramento y tornillos para la fijación de la carpintería. (material) | 2.000 | 4975.26 | 9950.52 |
| mt25pfb010m | m² | Carpintería sin persiana de aluminio lacado color blanco en ventanales fijos de cerramiento de escaparates, de superficie menor de 4 m², formada por marcos, junquillos y accesorios, gama básica, con clasificación a la permeabilidad al aire, a la estanqueidad al agua y a la resistencia a la carga del viento, marca de calidad QUALICOAT. Incluso herrajes, juntas de acristalamiento de EPDM, tornillería de acero inoxidable, elementos de estanqueidad y accesorios. (material) | 1.020 | 106222.84 | 108347.30 |
| mt22www050a | Ud | Cartucho de 300 ml de silicona neutra oxímica, de elasticidad permanente y curado rápido, color blanco, rango de temperatura de trabajo de -60 a 150°C, con resistencia a los rayos UV, dureza Shore A aproximada de 22, según ISO 868 y elongación a rotura >= 800%, según ISO 8339. (material) | 0.448 | 3084.57 | 1381.89 |
| op00ato010 |  | Atornillador. | 1.000 | 0.00 | 0.00 |
| mo018 | h | Maestro 1ª cerrajero. (mano de obra) | 0.196 | 8805.63 | 1725.90 |
| mo059 | h | Ayudante cerrajero. (mano de obra) | 0.178 | 6509.67 | 1158.72 |
| % | % | Herramientas | 2 % | 122564.33 | 2451.29 |
|  |  | Costes directos |  |  | 125015.62 |
