# Puerta industrial apilable de apertura rápida, de lona de PVC

- Propiedad del archivo: CYPE INGENIEROS, S.A.
- Formato: FIEBDC-3/2002
- Ámbito geográfico: Chile
- Divisa: CHL
- Costes indirectos: 3.00 %
- Gastos generales: 13.00 %
- Beneficio industrial: 6.00 %
- IVA: 19.00 %

## L Puertas, ventanas, closets, cerrajería, vidrios y protecciones solares

### LI Puertas de uso industrial

#### LIC De lona

**LIC010** m² Puerta industrial apilable de apertura rápida, de lona de PVC.
Puerta industrial apilable de apertura rápida, de entre 3,5 y 4 m de altura máxima, formada por lona de PVC, marco y estructura de acero galvanizado, cuadro de maniobra, pulsador, fotocélula de seguridad y mecanismos, fijada mediante atornillado en obra de albañilería.
Incluye: Limpieza y preparación de la superficie soporte. Replanteo. Colocación y anclaje del marco con la estructura de acero. Montaje de la puerta. Instalación de los mecanismos. Conexionado eléctrico. Ajuste y fijación de la puerta. Puesta en marcha.
Criterio de medición de proyecto: Número de unidades previstas, según documentación gráfica de Proyecto.
Criterio de medición de obra: Se medirá el número de unidades realmente ejecutadas según especificaciones de Proyecto.

| Código | Ud | Descripción | Rendimiento | Precio | Importe |
|---|---|---|---|---|---|
| mt26pes020b | m² | Puerta industrial apilable de apertura rápida, de entre 3,5 y 4 m de altura máxima, formada por lona de PVC, marco y estructura de acero galvanizado, cuadro de maniobra, pulsador, fotocélula de seguridad y mecanismos. (material) | 1.000 | 177264.33 | 177264.33 |
| mo011 | h | Maestro 1ª montador. (mano de obra) | 0.625 | 8556.75 | 5347.97 |
| mo080 | h | Ayudante montador. (mano de obra) | 0.625 | 6224.80 | 3890.50 |
| mo003 | h | Maestro 1ª electricista. (mano de obra) | 0.341 | 8556.75 | 2917.85 |
| % | % | Herramientas | 2 % | 189420.65 | 3788.41 |
|  |  | Costes directos |  |  | 193209.06 |
