# Persiana enrollable de lamas

- Propiedad del archivo: CYPE INGENIEROS, S.A.
- Formato: FIEBDC-3/2002
- Ámbito geográfico: Chile
- Divisa: CHL
- Costes indirectos: 3.00 %
- Gastos generales: 13.00 %
- Beneficio industrial: 6.00 %
- IVA: 19.00 %

## L Puertas, ventanas, closets, cerrajería, vidrios y protecciones solares

### LS Protecciones solares

#### LSP Persianas enrollables

**LSP010** m² Persiana enrollable de lamas.
Persiana enrollable de lamas de seguridad de aluminio extrusionado de 60 mm de altura, color a elegir, equipada con eje, discos, cápsulas y todos sus accesorios, con accionamiento manual mediante cardán con manilla, en cajón de persiana ya realizado.
Incluye: Introducción de la persiana por los perfiles guía en toda la longitud de éstos. Encaje del eje del rodillo en los soportes dispuestos en el cajón de persiana. Enrollado de la persiana.
Criterio de medición de proyecto: Superficie del hueco a cerrar, medida según documentación gráfica de Proyecto.
Criterio de medición de obra: Se medirá, con las dimensiones del hueco, la superficie realmente ejecutada según especificaciones de Proyecto.

| Código | Ud | Descripción | Rendimiento | Precio | Importe |
|---|---|---|---|---|---|
| mt25per020e | m² | Persiana enrollable de lamas de seguridad de aluminio extrusionado, de 60 mm de altura, color a elegir, equipada con eje, discos, cápsulas y todos sus accesorios. (material) | 1.050 | 84787.62 | 89027.00 |
| mt24per005b | Ud | Kit de manilla y cardán, con accesorios y mecanismos para accionamiento manual de persiana enrollable. (material) | 1.000 | 55088.20 | 55088.20 |
| op00ato010 |  | Atornillador. | 1.000 | 0.00 | 0.00 |
| mo011 | h | Maestro 1ª montador. (mano de obra) | 0.153 | 8556.75 | 1309.18 |
| mo080 | h | Ayudante montador. (mano de obra) | 0.153 | 6224.80 | 952.39 |
| % | % | Herramientas | 2 % | 146376.77 | 2927.54 |
|  |  | Costes directos |  |  | 149304.31 |
