# Aislamiento térmico intermedio en tabique de placas

- Propiedad del archivo: CYPE INGENIEROS, S.A.
- Formato: FIEBDC-3/2002
- Ámbito geográfico: Chile
- Divisa: CHL
- Costes indirectos: 3.00 %
- Gastos generales: 13.00 %
- Beneficio industrial: 6.00 %
- IVA: 19.00 %

## N Aislamientos e imprimaciones

### NA Aislamientos térmicos

#### NAP Tabiquería

**NAP020** m² Aislamiento térmico intermedio en tabique de placas, formado por panel semirrígido de lana de vidrio, PV Acustiver "ISOVER", de 60 mm de espesor, no revestido, resistencia térmica 1,55 m²K/W, conductividad térmica 0,038 W/(mK), colocado entre los montantes de la estructura portante.
Aislamiento térmico intermedio en tabique de placas, formado por panel semirrígido de lana de vidrio, PV Acustiver "ISOVER", de 60 mm de espesor, no revestido, resistencia térmica 1,55 m²K/W, conductividad térmica 0,038 W/(mK), colocado entre los montantes de la estructura portante.
Incluye: Corte y preparación del aislamiento a colocar entre los montantes. Colocación del aislamiento entre los montantes.
Criterio de medición de proyecto: Superficie medida según documentación gráfica de Proyecto.
Criterio de medición de obra: Se medirá la superficie realmente ejecutada según especificaciones de Proyecto.

| Código | Ud | Descripción | Rendimiento | Precio | Importe |
|---|---|---|---|---|---|
| mt16lvi030auha | m² | Panel semirrígido de lana de vidrio, PV Acustiver "ISOVER", de 60 mm de espesor, no revestido, resistencia térmica 1,55 m²K/W, conductividad térmica 0,038 W/(mK). (material) | 1.000 | 2704.00 | 2704.00 |
| mo054 | h | Maestro 1ª montador de aislamientos. (mano de obra) | 0.057 | 5628.66 | 320.83 |
| mo101 | h | Ayudante montador de aislamientos. (mano de obra) | 0.057 | 4063.51 | 231.62 |
| % | % | Herramientas | 2 % | 3256.45 | 65.13 |
|  |  | Costes directos |  |  | 3321.58 |
