# Drenaje en cubierta inclinada, ajardinada extensiva, con láminas drenantes

- Propiedad del archivo: CYPE INGENIEROS, S.A.
- Formato: FIEBDC-3/2002
- Ámbito geográfico: Chile
- Divisa: CHL
- Costes indirectos: 3.00 %
- Gastos generales: 13.00 %
- Beneficio industrial: 6.00 %
- IVA: 19.00 %

## N Aislamientos e imprimaciones

### ND Drenes

#### NDQ Cubiertas inclinadas

**NDQ010** m² Drenaje en cubierta inclinada, ajardinada extensiva, con láminas drenantes.
Drenaje en cubierta inclinada, ajardinada extensiva (ecológica), con una pendiente media del 5%, con lámina drenante y retenedora de agua, de poliestireno reciclado de alto impacto (HIPS), con nódulos de 40 mm de altura y perforaciones en la parte superior, resistencia a la compresión 280 kN/m², retención de agua superior a 23 l/m², colocada bajo la capa filtrante, solapando dos nódulos.
Incluye: Limpieza y preparación de la superficie. Colocación de la lámina drenante. Resolución de puntos singulares.
Criterio de medición de proyecto: Superficie del faldón medida en verdadera magnitud, según documentación gráfica de Proyecto.
Criterio de medición de obra: Se medirá, en verdadera magnitud, la superficie realmente ejecutada según especificaciones de Proyecto.

| Código | Ud | Descripción | Rendimiento | Precio | Importe |
|---|---|---|---|---|---|
| mt14lbp030hb | m² | Lámina drenante y retenedora de agua, de poliestireno reciclado de alto impacto (HIPS), con nódulos de 40 mm de altura y perforaciones en la parte superior, resistencia a la compresión 280 kN/m², retención de agua superior a 23 l/m², capacidad de drenaje 1,22 l/(s·m) con una pendiente del 2%, suministrada en placas de 204x104 cm. (material) | 1.100 | 16544.70 | 18199.17 |
| mo029 | h | Maestro 1ª aplicador de membranas impermeabilizantes. (mano de obra) | 0.125 | 8324.16 | 1040.52 |
| mo067 | h | Ayudante aplicador de membranas impermeabilizantes. (mano de obra) | 0.125 | 6222.52 | 777.82 |
| % | % | Herramientas | 2 % | 20017.51 | 400.35 |
|  |  | Costes directos |  |  | 20417.86 |
