# Drenaje bajo radier en contacto con el terreno, con láminas nodulares con geotextil

- Propiedad del archivo: CYPE INGENIEROS, S.A.
- Formato: FIEBDC-3/2002
- Ámbito geográfico: Chile
- Divisa: CHL
- Costes indirectos: 3.00 %
- Gastos generales: 13.00 %
- Beneficio industrial: 6.00 %
- IVA: 19.00 %

## N Aislamientos e imprimaciones

### ND Drenes

#### NDS Radieres en contacto con el terreno

**NDS020** m² Drenaje bajo radier en contacto con el terreno, con láminas nodulares con geotextil.
Drenaje bajo radier en contacto con el terreno, con lámina drenante de estructura nodular de polietileno de alta densidad (PEAD/HDPE), con nódulos de 7,5 mm de altura, con geotextil de polipropileno incorporado, resistencia a la compresión 150 kN/m² según ISO 604, capacidad de drenaje 5 l/(s·m) y masa nominal 0,7 kg/m², colocada con solapes en la base del radier, sobre el terreno; preparada para la posterior imprimación del radier.
Incluye: Limpieza y preparación de la superficie. Colocación de la lámina drenante y filtrante. Resolución de puntos singulares.
Criterio de medición de proyecto: Superficie medida según documentación gráfica de Proyecto.
Criterio de medición de obra: Se medirá la superficie realmente ejecutada según especificaciones de Proyecto, incluyendo las entregas y los solapes.

| Código | Ud | Descripción | Rendimiento | Precio | Importe |
|---|---|---|---|---|---|
| mt14gdo010b | m² | Lámina drenante de estructura nodular de polietileno de alta densidad (PEAD/HDPE), con nódulos de 7,5 mm de altura, con geotextil de polipropileno incorporado, resistencia a la compresión 150 kN/m² según ISO 604, capacidad de drenaje 5 l/(s·m) y masa nominal 0,7 kg/m². (material) | 1.100 | 4445.75 | 4890.33 |
| mo029 | h | Maestro 1ª aplicador de membranas impermeabilizantes. (mano de obra) | 0.057 | 8327.21 | 474.65 |
| mo067 | h | Ayudante aplicador de membranas impermeabilizantes. (mano de obra) | 0.057 | 6224.80 | 354.81 |
| % | % | Herramientas | 2 % | 5719.79 | 114.40 |
|  |  | Costes directos |  |  | 5834.19 |
