# Capa separadora en azotea: geotextil no tejido

- Propiedad del archivo: CYPE INGENIEROS, S.A.
- Formato: FIEBDC-3/2002
- Ámbito geográfico: Chile
- Divisa: CHL
- Costes indirectos: 3.00 %
- Gastos generales: 13.00 %
- Beneficio industrial: 6.00 %
- IVA: 19.00 %

## N Aislamientos e imprimaciones

### NG Geosintéticos

#### NGU Azoteas

**NGU010** m² Capa separadora en azotea: geotextil no tejido.
Capa separadora en azotea: geotextil no tejido sintético, termosoldado, de polipropileno, con una resistencia a la tracción longitudinal de 12,5 kN/m, una apertura de cono a la prueba de perforación dinámica según ISO 13433 inferior a 60 mm, resistencia CBR a punzonamiento 22 kN y una masa superficial de 170 g/m². Colocación en obra: con solapes, directamente bajo el aislamiento térmico.
Incluye: Colocación de la capa separadora.
Criterio de medición de proyecto: Superficie medida según documentación gráfica de Proyecto.
Criterio de medición de obra: Se medirá la superficie realmente ejecutada según especificaciones de Proyecto, incluyendo las entregas y los solapes.

| Código | Ud | Descripción | Rendimiento | Precio | Importe |
|---|---|---|---|---|---|
| mt14gso010cw | m² | Geotextil no tejido sintético, termosoldado, de polipropileno, con una resistencia a la tracción longitudinal de 12,5 kN/m, una apertura de cono a la prueba de perforación dinámica según ISO 13433 inferior a 60 mm, resistencia CBR a punzonamiento 22 kN y una masa superficial de 170 g/m². (material) | 1.100 | 1793.14 | 1972.45 |
| mo029 | h | Maestro 1ª aplicador de membranas impermeabilizantes. (mano de obra) | 0.023 | 8324.16 | 191.46 |
| mo067 | h | Ayudante aplicador de membranas impermeabilizantes. (mano de obra) | 0.045 | 6222.52 | 280.01 |
| % | % | Herramientas | 2 % | 2443.92 | 48.88 |
|  |  | Costes directos |  |  | 2492.80 |
