# Sellado de junta de proyecto con masilla bituminosa premoldeada

- Propiedad del archivo: CYPE INGENIEROS, S.A.
- Formato: FIEBDC-3/2002
- Ámbito geográfico: Chile
- Divisa: CHL
- Costes indirectos: 3.00 %
- Gastos generales: 13.00 %
- Beneficio industrial: 6.00 %
- IVA: 19.00 %

## N Aislamientos e imprimaciones

### NI Imprimaciones

#### NIJ Juntas

**NIJ010** m Sellado de junta de proyecto con masilla bituminosa premoldeada.
Sellado de junta de proyecto de 20 mm de anchura, en paramento horizontal interior, con cordón de relleno para junta de proyecto, de masilla con base bituminosa tipo BH-II, sobre fondo de juntas para sellado en cordones de polietileno expandido, de 25 mm de diámetro; acabado mediante alisado del material con espátula.
Incluye: Limpieza del soporte. Protección de la superficie contigua a la junta. Relleno del fondo de la junta. Aplicación de la masilla. Alisado final con espátula.
Criterio de medición de proyecto: Longitud medida según documentación gráfica de Proyecto.
Criterio de medición de obra: Se medirá la longitud realmente ejecutada según especificaciones de Proyecto.

| Código | Ud | Descripción | Rendimiento | Precio | Importe |
|---|---|---|---|---|---|
| mt15sja030cd | m | Fondo de juntas para sellado en cordones de polietileno expandido, de 25 mm de diámetro, para limitar la profundidad de la junta de proyecto. (material) | 1.000 | 446.39 | 446.39 |
| mt15sja010i | m | Cordón de relleno para junta de proyecto, de masilla con base bituminosa tipo BH-II, de 20 mm de diámetro. (material) | 1.050 | 2734.88 | 2871.62 |
| mo112 | h | Jornal especializado de construcción. (mano de obra) | 0.522 | 6095.47 | 3181.84 |
| % | % | Herramientas | 2 % | 6499.85 | 130.00 |
|  |  | Costes directos |  |  | 6629.85 |
