# Imprimación de junta de construcción en contacto con el agua, con cinta de PVC-P

- Propiedad del archivo: CYPE INGENIEROS, S.A.
- Formato: FIEBDC-3/2002
- Ámbito geográfico: Chile
- Divisa: CHL
- Costes indirectos: 3.00 %
- Gastos generales: 13.00 %
- Beneficio industrial: 6.00 %
- IVA: 19.00 %

## N Aislamientos e imprimaciones

### NI Imprimaciones

#### NIJ Juntas

**NIJ112** m Imprimación de junta de construcción en contacto con el agua, con cinta de PVC-P.
Imprimación de junta de construcción, expuesta a presión hidrostática, temporal o permanente, con cinta de PVC-P, de 190 mm de anchura y 3 mm de espesor, color gris, colocada a tope, en el interior del elemento estructural, fijada con abrazaderas metálicas.
Incluye: Limpieza del soporte. Colocación de la cinta. Fijación mecánica de la cinta.
Criterio de medición de proyecto: Longitud medida según documentación gráfica de Proyecto.
Criterio de medición de obra: Se medirá la longitud realmente ejecutada según especificaciones de Proyecto.

| Código | Ud | Descripción | Rendimiento | Precio | Importe |
|---|---|---|---|---|---|
| mt15sjd100bd | m | Cinta de PVC-P, de 190 mm de anchura y 3 mm de espesor, color gris, para estanqueización de juntas de construcción interiores. (material) | 1.050 | 7856.20 | 8249.01 |
| mt15sjd115a | Ud | Abrazadera metálica. (material) | 4.000 | 514.98 | 2059.92 |
| au00auh070 |  | Hacha de soldar, para materiales termoplásticos. | 1.000 | 0.00 | 0.00 |
| mo032 | h | Maestro 1ª aplicador de productos impermeabilizantes. (mano de obra) | 0.114 | 8327.21 | 949.30 |
| % | % | Herramientas | 2 % | 11258.23 | 225.16 |
|  |  | Costes directos |  |  | 11483.39 |
