# Panel sándwich, para azotea

- Propiedad del archivo: CYPE INGENIEROS, S.A.
- Formato: FIEBDC-3/2002
- Ámbito geográfico: Chile
- Divisa: CHL
- Costes indirectos: 3.00 %
- Gastos generales: 13.00 %
- Beneficio industrial: 6.00 %
- IVA: 19.00 %

## Q Cubiertas

### QC Componentes de azoteas

#### QCN Paneles y tableros

**QCN010** m² Panel sándwich, para azotea.
Panel sándwich machihembrado en las cuatro caras, compuesto de: cara exterior de placa de cemento reforzado con fibras, de 12 mm de espesor, núcleo aislante de espuma de poliestireno extruido de 40 mm de espesor y cara interior de placa de yeso reforzado con fibras, de 12 mm de espesor, de 2400x550 mm, transmitancia térmica 0,717 W/(m²K), Euroclase B-s1, d0 de reacción al fuego, fijado con tornillos autorroscantes de cabeza avellanada, de acero galvanizado, sobre estructura de madera, con una luz entre apoyos de 120 cm, para azotea.
Incluye: Replanteo y corte de los paneles. Colocación y fijación del panel sándwich.
Criterio de medición de proyecto: Superficie medida según documentación gráfica de Proyecto.
Criterio de medición de obra: Se medirá la superficie realmente ejecutada según especificaciones de Proyecto.

| Código | Ud | Descripción | Rendimiento | Precio | Importe |
|---|---|---|---|---|---|
| mt13pst018hh | m² | Panel sándwich machihembrado en las cuatro caras, compuesto de: cara exterior de placa de cemento reforzado con fibras, de 12 mm de espesor, núcleo aislante de espuma de poliestireno extruido de 40 mm de espesor y cara interior de placa de yeso reforzado con fibras, de 12 mm de espesor, de 2400x550 mm, transmitancia térmica 0,717 W/(m²K), Euroclase B-s1, d0 de reacción al fuego. (material) | 1.050 | 38487.73 | 40412.12 |
| mt13pst100h | Ud | Tornillo autorroscante de cabeza avellanada, de acero galvanizado, de 6 mm de diámetro y 110 mm de longitud. (material) | 7.000 | 279.96 | 1959.72 |
| mo054 | h | Maestro 1ª montador de aislamientos. (mano de obra) | 0.182 | 8556.75 | 1557.33 |
| mo101 | h | Ayudante montador de aislamientos. (mano de obra) | 0.182 | 6224.80 | 1132.91 |
| % | % | Herramientas | 2 % | 45062.08 | 901.24 |
|  |  | Costes directos |  |  | 45963.32 |
