# Alero decorativo

- Propiedad del archivo: CYPE INGENIEROS, S.A.
- Formato: FIEBDC-3/2002
- Ámbito geográfico: Chile
- Divisa: CHL
- Costes indirectos: 3.00 %
- Gastos generales: 13.00 %
- Beneficio industrial: 6.00 %
- IVA: 19.00 %

## Q Cubiertas

### QR Remates

#### QRA Aleros

**QRA010** m Alero decorativo.
Alero decorativo en techo, formado por canecillos prefabricados de hormigón de 90x7x10 cm, color blanco, recibidos con mortero de cemento, confeccionado en obra, con aditivo hidrófugo, dosificación 1:3 con una separación de 50 cm, tableros cerámicos huecos machihembrados de 50x20x3 cm y capa de compresión de 3 cm de espesor con el mismo mortero.
Criterio de valoración económica: El precio no incluye el emboquillado de las tejas del alero.
Incluye: Replanteo y trazado en la losa de los elementos componentes del alero. Recibido de los canecillos. Formación de tablero. Vaciado, extendido y regleado de la capa de mortero de regularización.
Criterio de medición de proyecto: Longitud del borde del faldón, medida por su cara exterior, según documentación gráfica de Proyecto.
Criterio de medición de obra: Se medirá, por su mayor desarrollo lineal, la longitud realmente ejecutada según especificaciones de Proyecto.

| Código | Ud | Descripción | Rendimiento | Precio | Importe |
|---|---|---|---|---|---|
| mt13anh010b | Ud | Canecillo prefabricado de hormigón, 90x7x10 cm, color blanco. (material) | 1.000 | 2288.31 | 2288.31 |
| mt04lvg020a | Ud | Tablero cerámico hueco machihembrado, para revestir, 50x20x3 cm, con las testas rectas. (material) | 4.000 | 401.03 | 1604.12 |
| mt08aaa010a | m³ | Agua. (material) | 0.010 | 924.20 | 9.24 |
| mt01arg005a | t | Arena de cantera, para mortero preparado en obra. (material) | 0.074 | 11947.94 | 884.15 |
| mt08cem000e | kg | Cemento gris en sacos. (material) | 22.500 | 100.67 | 2265.08 |
| mt08adt010 | kg | Aditivo hidrófugo para imprimación de morteros u hormigones. (material) | 0.450 | 739.36 | 332.71 |
| mq06hor010 | h | Concretera eléctrica con una capacidad de amasado de 160 l. (maquinaria) | 0.040 | 2262.69 | 90.51 |
| mo020 | h | Maestro 1ª construcción. (mano de obra) | 0.909 | 8324.16 | 7566.66 |
| mo077 | h | Ayudante construcción. (mano de obra) | 1.364 | 6222.52 | 8487.52 |
| % | % | Herramientas | 2 % | 23528.30 | 470.57 |
|  |  | Costes directos |  |  | 23998.87 |
