# Capa de mortero de cemento, para regularización de faldón de hormigón, en cubierta inclinada

- Propiedad del archivo: CYPE INGENIEROS, S.A.
- Formato: FIEBDC-3/2002
- Ámbito geográfico: Chile
- Divisa: CHL
- Costes indirectos: 3.00 %
- Gastos generales: 13.00 %
- Beneficio industrial: 6.00 %
- IVA: 19.00 %

## Q Cubiertas

### QU Componentes de cubiertas inclinadas y curvas

#### QUG Formación de pendientes

**QUG100** m² Capa de mortero de cemento, para regularización de faldón de hormigón, en cubierta inclinada.
Capa de mortero de cemento, confeccionado en obra, dosificación 1:6, de 3 cm de espesor, acabado platachado, para regularización de faldón de hormigón, en cubierta inclinada.
Incluye: Vaciado, extendido y regleado de la capa de mortero de regularización.
Criterio de medición de proyecto: Superficie medida según documentación gráfica de Proyecto.
Criterio de medición de obra: Se medirá la superficie realmente ejecutada según especificaciones de Proyecto.

| Código | Ud | Descripción | Rendimiento | Precio | Importe |
|---|---|---|---|---|---|
| mt08aaa010a | m³ | Agua. (material) | 0.006 | 919.27 | 5.52 |
| mt01arg005a | t | Arena de cantera, para mortero preparado en obra. (material) | 0.049 | 11852.90 | 580.79 |
| mt08cem000e | kg | Cemento gris en sacos. (material) | 7.500 | 100.14 | 751.05 |
| mo020 | h | Maestro 1ª construcción. (mano de obra) | 0.171 | 8327.21 | 1423.95 |
| mo077 | h | Ayudante construcción. (mano de obra) | 0.227 | 6224.80 | 1413.03 |
| % | % | Herramientas | 2 % | 4174.34 | 83.49 |
|  |  | Costes directos |  |  | 4257.83 |
