# Punto singular para cubierta inclinada de zinc

- Propiedad del archivo: CYPE INGENIEROS, S.A.
- Formato: FIEBDC-3/2002
- Ámbito geográfico: Chile
- Divisa: CHL
- Costes indirectos: 3.00 %
- Gastos generales: 13.00 %
- Beneficio industrial: 6.00 %
- IVA: 19.00 %

## Q Cubiertas

### QU Componentes de cubiertas inclinadas y curvas

#### QUZ De bandejas de zinc

**QUZ011** m Punto singular para cubierta inclinada de zinc.
Encuentro lateral de faldón con paramento vertical para cubierta inclinada con una pendiente mayor del 5%, con lámina plegada de zinc, de 0,8 mm de espesor, 25 cm de desarrollo y 8 pliegues, con junta de estanqueidad. Incluso accesorios de fijación de las piezas a la cobertura y masilla de base neutra monocomponente, para sellado de juntas.
Incluye: Replanteo y colocación del remate. Fijación mecánica. Colocación de la junta de estanqueidad.
Criterio de medición de proyecto: Longitud medida según documentación gráfica de Proyecto, incrementada en 5 cm a cada lado.
Criterio de medición de obra: Se medirá la longitud realmente ejecutada según especificaciones de Proyecto, incluyendo las entregas en los apoyos.

| Código | Ud | Descripción | Rendimiento | Precio | Importe |
|---|---|---|---|---|---|
| mt13ccz030rc | m | Lámina plegada de zinc, de 0,8 mm de espesor, 25 cm de desarrollo y 8 pliegues, para encuentro lateral de faldón con paramento vertical. (material) | 1.000 | 5491.56 | 5491.56 |
| mt13ccg030d | Ud | Tornillo autorroscante de 6,5x130 mm de acero galvanizado, con arandela. (material) | 6.000 | 239.97 | 1439.82 |
| mt21vva011 | l | Masilla de base neutra monocomponente, para sellado de juntas; para aplicar con pistola. (material) | 0.025 | 9743.68 | 243.59 |
| mt13ccg040 | m | Junta de estanqueidad para láminas perfiladas de acero. (material) | 1.000 | 1834.26 | 1834.26 |
| mo051 | h | Maestro 1ª montador de cerramientos industriales. (mano de obra) | 0.213 | 8556.75 | 1822.59 |
| mo098 | h | Ayudante montador de cerramientos industriales. (mano de obra) | 0.106 | 6224.80 | 659.83 |
| % | % | Herramientas | 2 % | 11491.65 | 229.83 |
|  |  | Costes directos |  |  | 11721.48 |
