# Revestimiento interior con piezas de piedra natural. Colocación en capa gruesa

- Propiedad del archivo: CYPE INGENIEROS, S.A.
- Formato: FIEBDC-3/2002
- Ámbito geográfico: Chile
- Divisa: CHL
- Costes indirectos: 3.00 %
- Gastos generales: 13.00 %
- Beneficio industrial: 6.00 %
- IVA: 19.00 %

## R Revestimientos

### RA De piezas rígidas en paramentos verticales

#### RAP De piedra natural

**RAP100** m² Revestimiento interior con piezas de piedra natural. Colocación en capa gruesa.
Revestimiento interior con piezas de granito, procedente de España, Albero, 40x40x2 cm, acabado pulido. SOPORTE: paramento de albañilería de piezas con huecos, vertical, de hasta 3 m de altura. COLOCACIÓN: en capa gruesa de 25 mm de espesor con mortero de cemento 1:6. REJUNTADO: con mortero de juntas cementoso mejorado, con absorción de agua reducida y resistencia elevada a la abrasión tipo CG 2 W A, color blanco, en juntas de 3 mm de espesor. Incluso separadores de PVC, para juntas horizontales.
Incluye: Preparación de la superficie soporte. Replanteo de los niveles, de la disposición de piezas y de las juntas. Corte y cajeado de las piezas. Preparación y aplicación del material de colocación. Formación de juntas de movimiento. Colocación de las piezas. Rejuntado. Acabado y limpieza final.
Criterio de medición de proyecto: Superficie medida según documentación gráfica de Proyecto, deduciendo los huecos de superficie mayor de 1 m², añadiendo a cambio la superficie de la parte interior del hueco, correspondiente al desarrollo de jambas y dinteles. No se ha incrementado la cubicación por roturas y recortes, ya que en la descomposición se ha considerado un 5% más de piezas.
Criterio de medición de obra: Se medirá la superficie realmente ejecutada según especificaciones de Proyecto, deduciendo los huecos de superficie mayor de 1 m², añadiendo a cambio la superficie de la parte interior del hueco, correspondiente al desarrollo de jambas y dinteles.

| Código | Ud | Descripción | Rendimiento | Precio | Importe |
|---|---|---|---|---|---|
| mt09mor010c | m³ | Mortero de cemento CEM II/B-P 32,5 N tipo M-5, confeccionado en obra con 250 kg/m³ de cemento y una proporción en volumen 1/6. (material) | 0.025 | 69697.74 | 1742.44 |
| mt18bgn010jaa | m² | Piezas de granito, procedente de España, Albero, 40x40x2 cm, acabado pulido, densidad 2650 kg/m³, resistencia a compresión 100 MPa, resistencia a flexión 11 MPa, absorción de agua por capilaridad menor de 5 kg/m² min½, coeficiente de absorción de agua <= 0,3%, Euroclase A1 de reacción al fuego, carga de rotura superior a 2,5 kN. (material) | 1.050 | 32601.85 | 34231.94 |
| mt18acc040a | Ud | Separadores de PVC, para juntas horizontales en paramentos de piedra natural. (material) | 8.000 | 13.91 | 111.28 |
| mt09mcp020dB | kg | Mortero de juntas cementoso mejorado, con absorción de agua reducida y resistencia elevada a la abrasión, tipo CG2 W A, color blanco, para juntas de 2 a 20 mm, a base de aglomerantes especiales, áridos seleccionados, aditivos especiales, fibras, resinas sintéticas y pigmentos, con efecto antimoho, antiverdín y preventivo de las eflorescencias, hidrorrepelente, de fraguado y endurecimiento rápido, especial para rejuntado de todo tipo de piezas cerámicas y piedras naturales en zonas de proliferación de microorganismos. (material) | 0.510 | 1674.64 | 854.07 |
| op00sie030 |  | Sierra de disco de diamante, para mesa de trabajo, de corte húmedo. | 1.000 | 0.00 | 0.00 |
| mo022 | h | Maestro 1ª colocador de piedra natural. (mano de obra) | 1.074 | 8689.02 | 9332.01 |
| mo060 | h | Ayudante colocador de piedra natural. (mano de obra) | 1.074 | 6494.86 | 6975.48 |
| % | % | Herramientas | 2 % | 53247.22 | 1064.94 |
|  |  | Costes directos |  |  | 54312.16 |
