# Revestimiento mural interior con lámina de acero inoxidable

- Propiedad del archivo: CYPE INGENIEROS, S.A.
- Formato: FIEBDC-3/2002
- Ámbito geográfico: Chile
- Divisa: CHL
- Costes indirectos: 3.00 %
- Gastos generales: 13.00 %
- Beneficio industrial: 6.00 %
- IVA: 19.00 %

## R Revestimientos

### RD Decorativos

#### RDE Metálicos

**RDE010** m² Revestimiento mural interior con lámina de acero inoxidable.
Revestimiento mural interior con plancha de acero inoxidable AISI 304, de 1 mm de espesor, acabado mate. Colocación en obra: sistema de fijación oculta con tornillos de acero inoxidable sobre subestructura soporte formada por perfiles omega de acero galvanizado, de 85 mm de anchura, con una separación de 600 mm. Incluso anclajes mecánicos para la fijación de la subestructura soporte al paramento.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil omega de acero galvanizado, de 85 mm de anchura. (material) | 1.660 | 1384.11 | 2297.62 |
| mt26aaa033a | Ud | Anclaje mecánico con taco de nylon y tornillo de acero galvanizado, de cabeza avellanada. (material) | 12.000 | 190.65 | 2287.80 |
| mt29pme010g | m² | Plancha de acero inoxidable AISI 304, de 1 mm de espesor, acabado mate. Fijación a la subestructura soporte con tornillos de acero inoxidable mediante el sistema de fijación oculta, para revestimiento de paramentos. Incluso perfilería oculta con tornillos de acero inoxidable para la unión de las chapas entre sí. (material) | 1.050 | 37830.12 | 39721.63 |
| mo018 | h | Maestro 1ª cerrajero. (mano de obra) | 0.307 | 8805.63 | 2703.33 |
| mo059 | h | Ayudante cerrajero. (mano de obra) | 0.307 | 6509.67 | 1998.47 |
| % | % | Herramientas | 2 % | 49008.85 | 980.18 |
|  |  | Costes directos |  |  | 49989.03 |
