# Mamperlán de madera

- Propiedad del archivo: CYPE INGENIEROS, S.A.
- Formato: FIEBDC-3/2002
- Ámbito geográfico: Chile
- Divisa: CHL
- Costes indirectos: 3.00 %
- Gastos generales: 13.00 %
- Beneficio industrial: 6.00 %
- IVA: 19.00 %

## R Revestimientos

### RE Peldaños

#### REA Remates

**REA100** Ud Mamperlán de madera.
Remate de peldaño, mediante mamperlán de 1200 mm de longitud, formado por perfil de aluminio, con revestimiento de madera de haya, acabado barnizado, de 65 mm de anchura y 33 mm de altura, fijado con adhesivo.
Incluye: Limpieza y preparación de la superficie soporte. Replanteo. Corte, colocación y fijación del perfil. Resolución de encuentros.
Criterio de medición de proyecto: Longitud medida según documentación gráfica de Proyecto.
Criterio de medición de obra: Se medirá la longitud realmente ejecutada según especificaciones de Proyecto.

| Código | Ud | Descripción | Rendimiento | Precio | Importe |
|---|---|---|---|---|---|
| mt18rpe100d | Ud | Mamperlán de 1200 mm de longitud, formado por perfil de aluminio, con revestimiento de madera de haya, acabado barnizado, de 65 mm de anchura y 33 mm de altura. (material) | 1.000 | 20187.89 | 20187.89 |
| mo023 | h | Maestro 1ª colocador de piso. (mano de obra) | 0.057 | 8689.02 | 495.27 |
| % | % | Herramientas | 2 % | 20683.16 | 413.66 |
|  |  | Costes directos |  |  | 21096.82 |
