# Revestimiento de peldaño de escalera exterior, con piezas de gres porcelánico técnico. Colocación en capa fina

- Propiedad del archivo: CYPE INGENIEROS, S.A.
- Formato: FIEBDC-3/2002
- Ámbito geográfico: Chile
- Divisa: CHL
- Costes indirectos: 3.00 %
- Gastos generales: 13.00 %
- Beneficio industrial: 6.00 %
- IVA: 19.00 %

## R Revestimientos

### RE Peldaños

#### REG De piezas cerámicas

**REG220** m Revestimiento de peldaño de escalera exterior, con piezas de gres porcelánico técnico. Colocación en capa fina.
Revestimiento de peldaño de escalera exterior, con piezas de gres porcelánico técnico, formado por huella con canto redondeado, y tabica, gama media, capacidad de absorción de agua E<0,5%, con resistencia al deslizamiento alta. COLOCACIÓN: en capa fina y mediante encolado simple con adhesivo cementoso mejorado, C2 TE, con deslizamiento reducido y tiempo abierto ampliado. REJUNTADO: con mortero de juntas cementoso mejorado, con absorción de agua reducida y resistencia elevada a la abrasión tipo CG 2 W A, color blanco, en juntas de 2 mm de espesor.
Incluye: Replanteo de las piezas. Formación de encajes en esquinas y rincones. Humectación del peldañeado. Colocación con mortero de cemento. Tendido de cordeles. Colocación de las piezas. Enlucido de la contrahuella. Limpieza del tramo.
Criterio de medición de proyecto: Longitud de la arista formada por la huella y la tabica, medida según documentación gráfica de Proyecto.
Criterio de medición de obra: Se medirá, en la arista de intersección entre huella y tabica, la longitud realmente ejecutada según especificaciones de Proyecto.

| Código | Ud | Descripción | Rendimiento | Precio | Importe |
|---|---|---|---|---|---|
| mt09mcp100d | kg | Adhesivo cementoso mejorado, C2 TE, con deslizamiento reducido y tiempo abierto ampliado, color blanco, a base de cemento de alta resistencia, áridos seleccionados, aditivos y resinas sintéticas, para la colocación en capa fina de todo tipo de piezas cerámicas en paramentos verticales interiores y pisos interiores y exteriores. (material) | 1.320 | 306.31 | 404.33 |
| mt18bcp115pd | m | Huella de gres porcelánico técnico con canto redondeado, gama media, capacidad de absorción de agua E<0,5%, con resistencia al deslizamiento alta; determinación de la resistencia a la helada, según ISO 10545-12; determinación de la resistencia al choque térmico, según ISO 10545-9. (material) | 1.050 | 13910.69 | 14606.22 |
| mt18bcp116pd | m | Tabica de gres porcelánico técnico, gama media, capacidad de absorción de agua E<0,5%; determinación de la resistencia a la helada, según ISO 10545-12; determinación de la resistencia al choque térmico, según ISO 10545-9. (material) | 1.050 | 4833.96 | 5075.66 |
| mt18acc100a | Ud | Kit de crucetas de PVC para garantizar un espesor de las juntas entre piezas de entre 1 y 20 mm, en revestimientos y pisos cerámicos. (material) | 0.052 | 1669.28 | 86.80 |
| mt09mcp020bB | kg | Mortero de juntas cementoso mejorado, con absorción de agua reducida y resistencia elevada a la abrasión, tipo CG2 W A, color blanco, para juntas de 2 a 15 mm, a base de cemento de alta resistencia, áridos seleccionados, aditivos especiales y pigmentos, con efecto antimoho, antiverdín y preventivo de las eflorescencias, hidrorrepelente, especial para rejuntado de todo tipo de piezas cerámicas y piedras naturales en zonas de proliferación de microorganismos. (material) | 0.053 | 1027.30 | 54.45 |
| mo023 | h | Maestro 1ª colocador de piso. (mano de obra) | 0.682 | 8689.02 | 5925.91 |
| mo061 | h | Ayudante solador. (mano de obra) | 0.341 | 6494.86 | 2214.75 |
| % | % | Herramientas | 2 % | 28368.12 | 567.36 |
|  |  | Costes directos |  |  | 28935.48 |
