# Radier seco. Sistema "PLACO"

- Propiedad del archivo: CYPE INGENIEROS, S.A.
- Formato: FIEBDC-3/2002
- Ámbito geográfico: Chile
- Divisa: CHL
- Costes indirectos: 3.00 %
- Gastos generales: 13.00 %
- Beneficio industrial: 6.00 %
- IVA: 19.00 %

## R Revestimientos

### RS Pisos

#### RSB Sobrelosas y grandes recrecidos

**RSB050** m² Radier seco. Sistema "PLACO".
Radier seco. Sistema Placo Force Floor Plus "PLACO", constituido por: barrera de vapor formada por film de polietileno de 0,2 mm de espesor; panel rígido de lana mineral, no revestido, de 20 mm de espesor, resistencia térmica 0,45 m²K/W, conductividad térmica 0,041 W/(mK); placa de radier seco, Radier Rigidur 20 "PLACO", de 20 mm de espesor, con los bordes longitudinales machihembrados compuesta por dos placas de yeso laminado reforzado con fibras, pegadas en fábrica, de 10 mm; y placa de yeso laminado reforzado con fibras GF-C1-I-W2 / - 1200 / 2400 / 12,5 / con los bordes longitudinales cuadrados, Rigidur H 13 BC "PLACO", unida a la placa de radier seco con adhesivo y posterior atornillado. Incluso banda estanca autoadhesiva, Banda 45 "PLACO", adhesivo Rigidur Nature Line Suelo "PLACO", para el sellado de juntas entre placas y tornillería para la fijación de las placas.
Criterio de valoración económica: El precio no incluye la superficie soporte.
Incluye: Colocación del film de polietileno. Colocación de la banda perimetral. Colocación del aislamiento. Colocación de las placas.
Criterio de medición de proyecto: Superficie medida según documentación gráfica de Proyecto.
Criterio de medición de obra: Se medirá la superficie realmente ejecutada según especificaciones de Proyecto, sin deducir la superficie ocupada por los pilares situados dentro de su perímetro.

| Código | Ud | Descripción | Rendimiento | Precio | Importe |
|---|---|---|---|---|---|
| mt15mbv100a | m² | Film de polietileno, de 0,2 mm de espesor. (material) | 1.100 | 369.04 | 405.94 |
| mt12plj020c | m | Banda estanca autoadhesiva, Banda 45 "PLACO", de espuma de polietileno de celdas cerradas, de 3 mm de espesor y 45 mm de anchura, para la estanqueidad y aislamiento del perímetro en radieres. (material) | 1.100 | 325.88 | 358.47 |
| mt16lra012a | m² | Panel rígido de lana mineral, no revestido, de 20 mm de espesor, resistencia térmica 0,45 m²K/W, conductividad térmica 0,041 W/(mK), Euroclase A1 de reacción al fuego, densidad 90 kg/m³, calor específico 840 J/kgK, capacidad de absorción de agua a corto plazo <=1 kg/m² y factor de resistencia a la difusión del vapor de agua 1,3. (material) | 1.500 | 13011.68 | 19517.52 |
| mt12pss010a | m² | Placa de radier seco, Radier Rigidur 20 "PLACO", de 20 mm de espesor, con los bordes longitudinales machihembrados compuesta por dos placas de yeso laminado reforzado con fibras, pegadas en fábrica, de 10 mm. (material) | 1.050 | 18459.49 | 19382.46 |
| mt12pss020a | kg | Adhesivo Rigidur Nature Line Suelo "PLACO". (material) | 0.090 | 8881.98 | 799.38 |
| mt12plt050b | Ud | Tornillo autorroscante Rigidur 30 "PLACO", con cabeza de trompeta, de 30 mm de longitud. (material) | 18.000 | 15.50 | 279.00 |
| mt12plk015a | m² | Placa de yeso laminado reforzado con fibras GF-C1-I-W2 / - 1200 / 2400 / 12,5 / con los bordes longitudinales cuadrados, Rigidur H 13 BC "PLACO". (material) | 1.050 | 16205.95 | 17016.25 |
| op00ato010 |  | Atornillador. | 1.000 | 0.00 | 0.00 |
| op00tal010 |  | Taladro. | 1.000 | 0.00 | 0.00 |
| op00sie010 |  | Sierra de calar. | 1.000 | 0.00 | 0.00 |
| mo053 | h | Maestro 1ª montador de prefabricados interiores. (mano de obra) | 0.512 | 8553.61 | 4379.45 |
| mo100 | h | Ayudante montador de mamparas y sistemas de placas. (mano de obra) | 0.512 | 6222.52 | 3185.93 |
| % | % | Herramientas | 2 % | 65324.40 | 1306.49 |
|  |  | Costes directos |  |  | 66630.89 |
