# Entarimado tradicional sobre rastreles

- Propiedad del archivo: CYPE INGENIEROS, S.A.
- Formato: FIEBDC-3/2002
- Ámbito geográfico: Chile
- Divisa: CHL
- Costes indirectos: 3.00 %
- Gastos generales: 13.00 %
- Beneficio industrial: 6.00 %
- IVA: 19.00 %

## R Revestimientos

### RS Pisos

#### RSM De madera

**RSM020** m² Entarimado tradicional sobre rastreles.
Entarimado tradicional formado por tablas machihembradas de madera maciza de pino gallego, de 70x22 mm, colocadas a rompejuntas sobre rastreles de madera de pino de 50x25 mm, fijados mecánicamente al soporte y separados entre ellos 25 cm. Incluso juntas, acuchillado, lijado, plastecido, aplicación de fondos, barnizado final con tres manos de barniz de poliuretano de dos componentes P-6/8, recortes, cuñas de nivelación y elementos de fijación.
Incluye: Replanteo de los ejes de los rastreles y marcado de niveles. Colocación, nivelación y fijación de rastreles. Colocación de las tablas de madera. Acuchillado y lijado de la superficie. Plastecido y aplicación de fondos. Barnizado.
Criterio de medición de proyecto: Superficie útil, medida según documentación gráfica de Proyecto. No se ha incrementado la cubicación por roturas y recortes, ya que en la descomposición se ha considerado un 5% más de piezas.
Criterio de medición de obra: Se medirá la superficie realmente ejecutada según especificaciones de Proyecto.

| Código | Ud | Descripción | Rendimiento | Precio | Importe |
|---|---|---|---|---|---|
| mt18mva015f | m | Rastrel de 70x20 mm de sección, de madera de pino pinaster (Pinus pinaster), tratada en autoclave, con clase de uso 4, acabado cepillado, con humedad inferior al 20%. (material) | 4.000 | 1036.35 | 4145.40 |
| mt18mva020 | Ud | Material auxiliar para colocación de entarimado de madera sobre rastreles. (material) | 1.000 | 2190.93 | 2190.93 |
| mt18mta010j | m² | Tabla machihembrada de madera maciza de pino gallego, 70x22 mm. (material) | 1.020 | 11284.35 | 11510.04 |
| mt27tmp010 | l | Barniz de poliuretano de dos componentes P-6/8. (material) | 0.900 | 6899.77 | 6209.79 |
| mq08war160 | h | Lijadora de aplicación en pisos de madera, equipada con rodillos para lija y sistema de aspiración. (maquinaria) | 0.150 | 3121.85 | 468.28 |
| op00cla010 |  | Clavadora neumática. | 1.000 | 0.00 | 0.00 |
| op00tro010 |  | Tronzador. | 1.000 | 0.00 | 0.00 |
| mo025 | h | Maestro 1ª instalador de pisos de madera. (mano de obra) | 1.478 | 8324.16 | 12303.11 |
| mo063 | h | Ayudante instalador de pavimentos de madera. (mano de obra) | 0.341 | 6222.52 | 2121.88 |
| % | % | Herramientas | 2 % | 38949.43 | 778.99 |
|  |  | Costes directos |  |  | 39728.42 |
