# Bidé de porcelana sanitaria

- Propiedad del archivo: CYPE INGENIEROS, S.A.
- Formato: FIEBDC-3/2002
- Ámbito geográfico: Chile
- Divisa: CHL
- Costes indirectos: 3.00 %
- Gastos generales: 13.00 %
- Beneficio industrial: 6.00 %
- IVA: 19.00 %

## S Señalética y equipamiento

### SA Artefactos sanitarios

#### SAE Bidés

**SAE005** Ud Bidé de porcelana sanitaria.
Bidé de porcelana sanitaria, gama alta, colores especiales, con tapa lacada y bisagras de acero inoxidable, y desagüe, acabado cromado. Incluso elementos de fijación y silicona para sellado de juntas.
Criterio de valoración económica: El precio no incluye la grifería.
Incluye: Replanteo. Colocación y fijación del aparato. Montaje del desagüe. Conexión a la red de evacuación. Comprobación de su correcto funcionamiento. Sellado de juntas.
Criterio de medición de proyecto: Número de unidades previstas, según documentación gráfica de Proyecto.
Criterio de medición de obra: Se medirá el número de unidades realmente colocadas según especificaciones de Proyecto.

| Código | Ud | Descripción | Rendimiento | Precio | Importe |
|---|---|---|---|---|---|
| mt30bps010r | Ud | Bidé de porcelana sanitaria, gama alta, colores especiales, con tapa lacada y bisagras de acero inoxidable, con juego de fijación. (material) | 1.000 | 565009.51 | 565009.51 |
| mt36www005d | Ud | Acoplamiento a pared acodado con plafón, ABS, serie B, acabado cromado, para evacuación de aguas residuales (a baja y alta temperatura) en el interior de los edificios, enlace mixto de 1 1/4"x40 mm de diámetro, con válvula de desagüe. (material) | 1.000 | 38790.66 | 38790.66 |
| mt30www005 | Ud | Cartucho de 300 ml de silicona ácida monocomponente, fungicida, para sellado de juntas en ambientes húmedos. (material) | 0.012 | 9164.32 | 109.97 |
| op00ato010 |  | Atornillador. | 1.000 | 0.00 | 0.00 |
| op00mar010 |  | Martillo. | 1.000 | 0.00 | 0.00 |
| op00tal010 |  | Taladro. | 1.000 | 0.00 | 0.00 |
| mo008 | h | Maestro 1ª gasfitero. (mano de obra) | 1.137 | 8556.75 | 9729.02 |
| % | % | Herramientas | 2 % | 613639.16 | 12272.78 |
|  |  | Costes directos |  |  | 625911.94 |
