# Protector de manos para puerta interior, de lámina vinílica. Colocación en el marco y en la hoja de la puerta

- Propiedad del archivo: CYPE INGENIEROS, S.A.
- Formato: FIEBDC-3/2002
- Ámbito geográfico: Chile
- Divisa: CHL
- Costes indirectos: 3.00 %
- Gastos generales: 13.00 %
- Beneficio industrial: 6.00 %
- IVA: 19.00 %

## S Señalética y equipamiento

### SD Protecciones

#### SDO Protectores para puertas

**SDO021** Ud Protector de manos para puerta interior, de lámina vinílica. Colocación en el marco y en la hoja de la puerta.
Protector de manos para puerta interior, de lámina vinílica transparente, flexible, de 2 mm de espesor, 1200 mm de altura y 180° de apertura, para colocar en el marco y en la hoja de la puerta, con guías laterales autoadhesivas, de aluminio.
Incluye: Replanteo. Montaje y fijación.
Criterio de medición de proyecto: Número de unidades previstas, según documentación gráfica de Proyecto.
Criterio de medición de obra: Se medirá el número de unidades realmente colocadas según especificaciones de Proyecto.

| Código | Ud | Descripción | Rendimiento | Precio | Importe |
|---|---|---|---|---|---|
| mt53pdi053n | Ud | Protector de manos para puerta interior, de lámina vinílica transparente, flexible, de 2 mm de espesor, 1200 mm de altura y 180° de apertura, para colocar en el marco y en la hoja de la puerta, con guías laterales autoadhesivas, de aluminio. (material) | 1.000 | 27272.64 | 27272.64 |
| mo080 | h | Ayudante montador. (mano de obra) | 0.114 | 6224.80 | 709.63 |
| % | % | Herramientas | 2 % | 27982.27 | 559.65 |
|  |  | Costes directos |  |  | 28541.92 |
