# Banda protectora de PVC

- Propiedad del archivo: CYPE INGENIEROS, S.A.
- Formato: FIEBDC-3/2002
- Ámbito geográfico: Chile
- Divisa: CHL
- Costes indirectos: 3.00 %
- Gastos generales: 13.00 %
- Beneficio industrial: 6.00 %
- IVA: 19.00 %

## S Señalética y equipamiento

### SD Protecciones

#### SDP Bandas protectoras de paramentos verticales

**SDP011** m Banda protectora de PVC.
Banda protectora de PVC, de 260 mm de anchura y 4,5 mm de espesor, de color amarillo, fijada mediante adhesivo de poliuretano y tornillos al paramento.
Incluye: Replanteo de los puntos de fijación. Fijación de la banda al paramento vertical.
Criterio de medición de proyecto: Longitud medida a ejes, según documentación gráfica de Proyecto.
Criterio de medición de obra: Se medirá, a ejes, la longitud realmente ejecutada según especificaciones de Proyecto.

| Código | Ud | Descripción | Rendimiento | Precio | Importe |
|---|---|---|---|---|---|
| mt53pdi010eb | m | Banda protectora de PVC, de 260 mm de anchura y 4,5 mm de espesor, de color amarillo, Euroclase B-s1, d0 de reacción al fuego. (material) | 1.050 | 22093.94 | 23198.64 |
| mt47adc110a | kg | Adhesivo especial de poliuretano bicomponente. (material) | 0.330 | 3190.16 | 1052.75 |
| mt12ppl016 | Ud | Tornillo autorroscante protegido contra la oxidación. (material) | 4.000 | 28.62 | 114.48 |
| mo011 | h | Maestro 1ª montador. (mano de obra) | 0.114 | 8556.75 | 975.47 |
| mo080 | h | Ayudante montador. (mano de obra) | 0.114 | 6224.80 | 709.63 |
| % | % | Herramientas | 2 % | 26050.97 | 521.02 |
|  |  | Costes directos |  |  | 26571.99 |
