# Cubierta de piedra natural

- Propiedad del archivo: CYPE INGENIEROS, S.A.
- Formato: FIEBDC-3/2002
- Ámbito geográfico: Chile
- Divisa: CHL
- Costes indirectos: 3.00 %
- Gastos generales: 13.00 %
- Beneficio industrial: 6.00 %
- IVA: 19.00 %

## S Señalética y equipamiento

### SN Cubiertas

#### SNP De piedra natural

**SNP010** Ud Cubierta de piedra natural.
Cubierta de granito nacional, Blanco Cristal pulido, de 350 cm de longitud, 60 cm de anchura y 2 cm de espesor, canto simple recto, con los bordes ligeramente biselados, formación de 1 hueco con sus cantos pulidos, y copete perimetral de 5 cm de altura y 2 cm de espesor, con el borde recto. Incluso replanteo; soportes y anclajes de acero galvanizado; resolución de esquinas, ángulos, cantos y remates; uniones entre piezas y encuentros con paramentos, sellados con silicona; nivelado y acuñado; eliminación de restos y limpieza.
Incluye: Replanteo y trazado de la cubierta. Colocación y fijación de los soportes y anclajes. Colocación, ajuste y fijación de las piezas que componen la cubierta. Colocación de copete perimetral.
Criterio de medición de proyecto: Número de unidades previstas, según documentación gráfica de Proyecto. No se han duplicado esquinas en la cubicación de la longitud de la cubierta.
Criterio de medición de obra: Se medirá el número de unidades realmente ejecutadas según especificaciones de Proyecto.

| Código | Ud | Descripción | Rendimiento | Precio | Importe |
|---|---|---|---|---|---|
| mt19egn010a | m² | Cubierta de granito nacional, Blanco Cristal pulido, de 2 cm de espesor. (material) | 2.275 | 94753.56 | 215564.35 |
| mt19ewa030aaa | m | Formación de canto simple recto con los bordes ligeramente biselados, en cubierta de piedra natural. (material) | 4.700 | 3477.67 | 16345.05 |
| mt19ewa040a | m | Formación de canto recto en copete de piedra natural, para el encuentro entre la cubierta y el paramento vertical. (material) | 3.500 | 3477.67 | 12171.85 |
| mt19ewa010d | Ud | Formación de hueco con los cantos pulidos, en cubierta de granito. (material) | 1.000 | 27171.05 | 27171.05 |
| mt19ewa020 | Ud | Material auxiliar para anclaje de cubierta. (material) | 3.500 | 7372.67 | 25804.35 |
| mt32war010 | kg | Sellador elástico de poliuretano monocomponente para juntas. (material) | 0.047 | 7474.90 | 351.32 |
| op00ato010 |  | Atornillador. | 1.000 | 0.00 | 0.00 |
| op00amo010 |  | Amoladora o radial. | 1.000 | 0.00 | 0.00 |
| op00sie030 |  | Sierra de disco de diamante, para mesa de trabajo, de corte húmedo. | 1.000 | 0.00 | 0.00 |
| op00tal010 |  | Taladro. | 1.000 | 0.00 | 0.00 |
| mo011 | h | Maestro 1ª montador. (mano de obra) | 4.376 | 8553.61 | 37430.60 |
| mo080 | h | Ayudante montador. (mano de obra) | 4.598 | 6222.52 | 28611.15 |
| % | % | Herramientas | 2 % | 363449.72 | 7268.99 |
|  |  | Costes directos |  |  | 370718.71 |
