# Botón táctil antideslizante de acero

- Propiedad del archivo: CYPE INGENIEROS, S.A.
- Formato: FIEBDC-3/2002
- Ámbito geográfico: Chile
- Divisa: CHL
- Costes indirectos: 3.00 %
- Gastos generales: 13.00 %
- Beneficio industrial: 6.00 %
- IVA: 19.00 %

## S Señalética y equipamiento

### ST Sistemas para pisos táctiles

#### STB Botones

**STB010** Ud Botón táctil antideslizante de acero.
Botón táctil antideslizante de acero inoxidable AISI 304, de 25 mm de diámetro y 5 mm de altura, con perno de 17,5 mm de longitud, empotrado en orificio realizado en el piso, mediante el uso de una plantilla.
Incluye: Replanteo y fijación de la plantilla al piso. Ejecución de la perforación. Limpieza del polvo resultante. Fijación del botón táctil al piso mediante golpeo. Limpieza de los restos sobrantes.
Criterio de medición de proyecto: Número de unidades previstas, según documentación gráfica de Proyecto.
Criterio de medición de obra: Se medirá el número de unidades realmente colocadas según especificaciones de Proyecto.

| Código | Ud | Descripción | Rendimiento | Precio | Importe |
|---|---|---|---|---|---|
| mt47pta030b | Ud | Botón táctil antideslizante de acero inoxidable AISI 304, de 25 mm de diámetro y 5 mm de altura, con perno de 17,5 mm de longitud, para empotrar por golpeo en el piso. (material) | 1.000 | 1688.49 | 1688.49 |
| mt47pta020 | m² | Plantilla reutilizable para montaje de pisos táctiles. (material) | 0.005 | 92598.57 | 462.99 |
| mt27wav030 | m | Cinta de papel de 5 cm de anchura. (material) | 0.100 | 52.32 | 5.23 |
| op00tal010 |  | Taladro. | 1.000 | 0.00 | 0.00 |
| mo080 | h | Ayudante montador. (mano de obra) | 0.011 | 6494.86 | 71.44 |
| % | % | Herramientas | 2 % | 2228.15 | 44.56 |
|  |  | Costes directos |  |  | 2272.71 |
