# Basurero de fundición

- Propiedad del archivo: CYPE INGENIEROS, S.A.
- Formato: FIEBDC-3/2002
- Ámbito geográfico: Chile
- Divisa: CHL
- Costes indirectos: 3.00 %
- Gastos generales: 13.00 %
- Beneficio industrial: 6.00 %
- IVA: 19.00 %

## U Urbanización interior del lote

### UM Mobiliario urbano

#### UME Basureros

**UME020** Ud Basurero de fundición.
Basurero de fundición de suelo con pedestal, con cubeta interior desmontable de forma tronco-prismática invertida de lámina galvanizada, de 25 litros de capacidad, con escudo o nombre de población, con sistema de vaciado por gravedad, con tacos de expansión de acero, tornillos especiales y pasta química a una base de hormigón H20 (20) 20/3, no expuesto a ciclos hielo-deshielo, exposición a sulfatos despreciable, sin requerimiento de permeabilidad, docilidad plástica. Incluso excavación y vaciado de la base de apoyo.
Incluye: Replanteo de alineaciones y niveles. Excavación. Ejecución de la base de hormigón. Colocación y fijación de las piezas.
Criterio de medición de proyecto: Número de unidades previstas, según documentación gráfica de Proyecto.
Criterio de medición de obra: Se medirá el número de unidades realmente ejecutadas según especificaciones de Proyecto.

| Código | Ud | Descripción | Rendimiento | Precio | Importe |
|---|---|---|---|---|---|
| mt52mug080j | Ud | Basurero de fundición de suelo con pedestal, con cubeta interior desmontable de forma tronco-prismática invertida de lámina galvanizada, de 25 litros de capacidad, con escudo o nombre de población, con sistema de vaciado por gravedad. (material) | 1.000 | 206305.29 | 206305.29 |
| mt52mug200d | Ud | Repercusión, en la colocación de basurero, de elementos de fijación sobre hormigón: tacos de expansión de acero, tornillos especiales y pasta química. (material) | 1.000 | 4048.98 | 4048.98 |
| mt10hmf090aifa | m³ | Hormigón simple H20 (20) 20/3, no expuesto a ciclos hielo-deshielo, exposición a sulfatos despreciable, sin requerimiento de permeabilidad, docilidad plástica, con cemento grado normal, preparado en central, según NCh 170.Of85 y ACI 318-08. (material) | 0.100 | 53540.72 | 5354.07 |
| op00tal010 |  | Taladro. | 1.000 | 0.00 | 0.00 |
| op00ato010 |  | Atornillador. | 1.000 | 0.00 | 0.00 |
| au00auh040 |  | Vibrador de hormigón, eléctrico. | 1.000 | 0.00 | 0.00 |
| mo041 | h | Maestro 1ª construcción de obra civil. (mano de obra) | 0.284 | 8327.21 | 2364.93 |
| mo087 | h | Ayudante construcción de obra civil. (mano de obra) | 0.568 | 6224.80 | 3535.69 |
| % | % | Herramientas | 2 % | 221608.96 | 4432.18 |
|  |  | Costes directos |  |  | 226041.14 |
