# Barrera abatible para plaza de estacionamiento

- Propiedad del archivo: CYPE INGENIEROS, S.A.
- Formato: FIEBDC-3/2002
- Ámbito geográfico: Chile
- Divisa: CHL
- Costes indirectos: 3.00 %
- Gastos generales: 13.00 %
- Beneficio industrial: 6.00 %
- IVA: 19.00 %

## U Urbanización interior del lote

### UM Mobiliario urbano

#### UMH Hitos y bolardos

**UMH120** Ud Barrera abatible para plaza de estacionamiento.
Barrera abatible para plaza de estacionamiento con cuerpo de tubo de fierro de 40 mm de diámetro, 600 mm de anchura y 500 mm de altura y anclaje mediante base cuadrada de fierro y tres pernos de expansión, cierre con llave de seguridad, acabado con pintura epoxi color amarillo. Incluso excavación, radier de hormigón H20 (20) 20/3, no expuesto a ciclos hielo-deshielo, exposición a sulfatos despreciable, sin requerimiento de permeabilidad, docilidad plástica para anclaje de la placa base y limpieza. Totalmente colocada en obra.
Incluye: Replanteo de alineaciones y niveles. Excavación. Ejecución de la base de hormigón. Colocación y fijación de las piezas.
Criterio de medición de proyecto: Número de unidades previstas, según documentación gráfica de Proyecto.
Criterio de medición de obra: Se medirá el número de unidades realmente ejecutadas según especificaciones de Proyecto.

| Código | Ud | Descripción | Rendimiento | Precio | Importe |
|---|---|---|---|---|---|
| mt52mug040a | Ud | Barrera abatible para plaza de estacionamiento con cuerpo de tubo de fierro de 40 mm de diámetro, 600 mm de anchura y 500 mm de altura y anclaje mediante base cuadrada de fierro y tres pernos de expansión, cierre con llave de seguridad, acabado con pintura epoxi color amarillo. (material) | 1.000 | 101224.56 | 101224.56 |
| mt10hmf090aifa | m³ | Hormigón simple H20 (20) 20/3, no expuesto a ciclos hielo-deshielo, exposición a sulfatos despreciable, sin requerimiento de permeabilidad, docilidad plástica, con cemento grado normal, preparado en central, según NCh 170.Of85 y ACI 318-08. (material) | 0.100 | 53540.72 | 5354.07 |
| op00tal010 |  | Taladro. | 1.000 | 0.00 | 0.00 |
| op00ato010 |  | Atornillador. | 1.000 | 0.00 | 0.00 |
| au00auh040 |  | Vibrador de hormigón, eléctrico. | 1.000 | 0.00 | 0.00 |
| mo041 | h | Maestro 1ª construcción de obra civil. (mano de obra) | 0.455 | 8327.21 | 3788.88 |
| mo087 | h | Ayudante construcción de obra civil. (mano de obra) | 0.455 | 6224.80 | 2832.28 |
| % | % | Herramientas | 2 % | 113199.79 | 2264.00 |
|  |  | Costes directos |  |  | 115463.79 |
