# Perímetro para piso absorbedor de impactos, de baldosas de caucho

- Propiedad del archivo: CYPE INGENIEROS, S.A.
- Formato: FIEBDC-3/2002
- Ámbito geográfico: Chile
- Divisa: CHL
- Costes indirectos: 3.00 %
- Gastos generales: 13.00 %
- Beneficio industrial: 6.00 %
- IVA: 19.00 %

## U Urbanización interior del lote

### UM Mobiliario urbano

#### UMR Pisos absorbedores de impactos

**UMR031** m Perímetro para piso absorbedor de impactos, de baldosas de caucho.
Perímetro para piso absorbedor de impactos, formado por baldosas de caucho reciclado SBR, con borde biselado, color marrón, de 1000x250x80 mm, recibidas con adhesivo especial de poliuretano bicomponente.
Criterio de valoración económica: El precio no incluye la superficie base.
Incluye: Replanteo. Corte de las piezas. Aplicación del adhesivo. Colocación de las baldosas de caucho. Limpieza final.
Criterio de medición de proyecto: Longitud medida según documentación gráfica de Proyecto.
Criterio de medición de obra: Se medirá la longitud realmente ejecutada según especificaciones de Proyecto.

| Código | Ud | Descripción | Rendimiento | Precio | Importe |
|---|---|---|---|---|---|
| mt47adc110a | kg | Adhesivo especial de poliuretano bicomponente. (material) | 0.200 | 3190.16 | 638.03 |
| mt47adc412dd | m | Baldosa de caucho reciclado SBR, con borde biselado, color marrón, de 1000x250x80 mm, con aglomerantes de poliuretano. (material) | 1.050 | 11942.56 | 12539.69 |
| mo041 | h | Maestro 1ª construcción de obra civil. (mano de obra) | 0.091 | 8327.21 | 757.78 |
| mo087 | h | Ayudante construcción de obra civil. (mano de obra) | 0.091 | 6224.80 | 566.46 |
| % | % | Herramientas | 2 % | 14501.96 | 290.04 |
|  |  | Costes directos |  |  | 14792.00 |
